# Holzbau Zimmererarbeiten, BSZ Historische Mühle
Angebotsaufforderung (GAEB 90, DA83)
Projektbezeichnung: Holzbau Zimmererarbeiten, BSZ  Historische Mühle
DV-Nummer: 2261016
Eröffnung: 20.03.26
Währung: EUR

## 300.08.1 SH-BWN Holzbau Tragwerk
Datum: 16.02.26

*Hinweis*
0. Abkürzungsverzeichnis

AG Auftraggeber
AN Auftragnehmer
AVV Abfallverzeichnis-Verordnung
BauVO Baustellenverordnung
BE Baustelleneinrichtung
BGR Berufsgenossenschaftliche Regelungen
BT Bauteil
BÜ  Bauüberwachung
EBV Ersatzbaustoffverordnung
EG Erdgeschoss
EP Einheitspreis
FKH Farbkernholz
GP Gesamtpreis
i.A. im Allgemeinen
i.M. im Mittel
KG Kellergeschoss / Untergeschoss
LV Leistungsverzeichnis
OG Obergeschoss
SPSG Stiftung Preußische Schlösser und Gärten, Berlin
und
Brandenburg
SiGeKo Sicherheits- und Gesundheitskoordinator
UG Untergeschoss / Kellergeschoss
UVV Unfallverhütungsvorschriften
WMP Werkstatt- und Montageplanung

Gebäudeteile der Gebäudeensembles:
MHK Mühlenhauskomplex, bezeichnet das
 Gebäudeensembles bestehend aus
 Mühlenhaus, Mühlenterrasse und Remise, einschl.
 der Ergänzungsbauwerken und Waschhaus
MH  Mühlenhaus, Bestandsgebäude
MT  Mühlenterrasse, Bestandsgebäude
WH Waschhaus, Bestandsgebäude
Rem  Remise, Bestandsgebäude
AB-W  Ergänzungsbauwerk, Anbau westl. der Remise,
 Neubau
BW-N  Ergänzungsbauwerk, nördl. der Remise, Neubau

SH  Schweizer Haus, Neubau

MS  Marstall, Bestandsgebäude

*Hinweis*
1.  Allgemeine Angaben zum Bauvorhaben

1.1  Projektbezeichnung, Bauabschnitte

Das Projekt wird als "Besucherzentrum Historische
Mühle Park
Sanssouci" bezeichnet, mit dem Projektkürzel BZHM.

Die Planung für das künftige Besucherzentrum im Park
Sanssouci
umfasst die denkmalgerechte und restauratorische
Sanierung des
Gebäudeensembles an der Historischen Mühle mit zwei
neuen
Ergänzungsbauwerken, die Errichtung eines Neubaus,
sowie die
Herstellung der Freianlagen.

Ziel ist, das Serviceangebot für die steigende Zahl der
Parkbesucher zu erweitern und zu modernisieren.

Das geplante Nutzungsprogramm umfasst u.a. ein
erweitertes
Gastronomieangebot, die Errichtung einer
Verkaufsstätte als Buch-
und Souvenirshop, die Modernisierung der Ticket- und
Informationszentrale, Sanitäreinrichtungen für die
Parkbesucher,
sowie die Sanierung des vorhandenen Wohnungsbestandes.

Der gesamte Gebäudebestand aus der Mitte des
19.Jahrunderts
steht unter Denkmalschutz und ist Teil des
Landschaftsraumes
Park Sanssouci, der als UNESCO-Weltkulturerbe unter
besonderen
Schutz gestellt ist.

Die Maßnahme wird in folgenden Bauabschnitten
umgesetzt:

Vorgezogene, bauvorbereitende Bauarbeiten:
infrastrukturelle Tiefbau- und Ingenieurbauarbeiten

1. Bauabschnitt
denkmalgerechte und restauratorische Sanierung des
Mühlenhauskomplexes (MHK), bestehend aus den Bauteilen
Mühlenhaus (MH) mit den angrenzenden Bauteilen der
Mühlenterrasse (MT) und der ehemaligen Wagenremise
(Rem), sowie dem freistehenden, kleinen Waschhaus (WH)
Errichtung zweier kleinerer Ergänzungsbauwerke zur
Umsetzung des Nutzungsprogramms der Remise, im weiteren
Anbau-West (AB-W) und Bauwerk-Nord (BW-N) genannt,
westlich und nördlich der Wagenremise
Errichtung eines Neubaus als Ersatzbauwerk für das
ehemalige
"Schweizer Haus" (SH)
Herstellung der Freianlagen

2. Bauabschnitt
Umbau und Teilsanierung des Marstall-Gebäudes

Die in diesem LV beschriebenen Leistungen umfassen
ausschließlich Bauleistungen des 1. Bauabschnitts

1.2  Lage des Projektes

Das Projekt liegt am nord-östlichen Rand des Parks
Sanssouci in
Potsdam, vis-à-vis des Schlosses Sanssouci.
Straße: An der Orangerie, 14469 Potsdam

Das Gebäudeensemble befindet sich nördlich und
westlich der
"Maulbeerallee" am Fuß der historischen Windmühle und
wird von
der Straße "An der Orangerie" gekreuzt. Westlich
schließt sich der
"Nordische Garten" an.

Die Grundstücke des 1. Bauabschnitts werden im
Kataster unter
Gemarkung Potsdam, Flur 026 geführt; bestehend aus den
Flurstücken 4 und 944. Die Straße "An der Orangerie"
bildet das
Flurstück 5.
Die Grundstücke befinden sich im Eigentum der Stiftung
Preußische Schlösser und Gärten.

Das Planungsgebiet umfasst, einschließlich
Freianlagen, zwischen
der Straße "An der Orangerie" und der "Maulbeerallee"
gelegen,
eine Grundfläche von rund 4.500m², nördlich davon noch
einmal
rund 400m² Grundfläche des Marstall-Gebäudes des 2.
Bauabschnitts.

1.3  Planungsrechtliche Rahmenbedingungen und
Denkmalschutz

In Hinblick auf den besonderen Schutzstatus als
UNESCO-Weltkulturerbe ist der Park-Sanssouci, trotz
seiner Lage
innerhalb des Stadtgebietes von Potsdam, als
Außenbereich im
Sinne §35-BauGB eingestuft.

Der geschützte Gebäudebestand, welcher durch die
Baumaßnahme saniert und erhalten wird, ist Teil des
geschützten
Landschaftsraums Park Sanssouci, einschließlich dem
Neubau
Schweizer Haus, welcher nach Abbruch des historischen
Vorgängerbauwerks, das Gebäudeensemble wieder
komplettiert.

Die Bausubstanz der Bestandsgebäude des Ensembles ist
überwiegend bauzeitlich und stammt aus der Mitte des
19.
Jahrhunderts. Die Denkmalsubstanz ist unter der
Maßgabe des
maximalen Erhalts zu sichern und in Stand zu setzen,
oder bei
Teilverlusten originalgetreu wiederherzustellen.

Diese Zielstellung umfasst weitgehend:
die tragende Struktur weitestgehend unverändert zu
erhalten
und nach Erfordernis zu sanieren
wesentliche, statisch- konstruktive Schäden unter
maximalem
Substanzerhalt konstruktiv instand zu setzen
die äußeren Bau- und Dachformen zu erhalten, die
Dacheindeckungen werden weitestgehend material- und
denkmalgerecht erneuert
die Deckenkonstruktionen (Holzbalkendecken,
Gewölbekappen) zu erhalten und instand zu setzen
Fassadenoberflächen (z.B. Putzflächen, Sichtmauerwerk
und
Natursteinoberflächen) überwiegend zu sanieren und zu
restaurieren
bauzeitliche Fenster und Türen zu sanieren, ggf. zu
ergänzen
und im Einzelfall zu ersetzen
nicht denkmalgerechte Veränderungen der Nachkriegszeit
werden rückgebaut
fehlende, nicht mehr erhaltende Bauteile zu ergänzen
Restaurierungsmaßnahmen an originalen Oberflächen und
Zierbauteilen verschiedenster Materialien

*Hinweis*
2.  Allgemeine Technische Vorbemerkungen

Die laufende Nummerierung der nachfolgenden Punkte
bezieht
sich auf die Vorgaben der VOB/Teil C, DIN 18299 und
ist nicht
durchlaufend. Fehlende Punkte sind an anderer Stelle
behandelt,
oder haben keine Relevanz für die auszuführende
Leistungen des
LVs.

Allgemeiner Hinweis:

Wenn in der Leistungsbeschreibung nicht anders
beschrieben,
verstehen sich alle Positionen einschl. Einrichten,
Unterhalten und
Räumen der Baustelle, einschl. Stellen/ Aufbau,
Vorhalten und
Abbau aller für die Durchführung erforderlicher
Werkzeuge, Geräte,
Maschinen (auch Leitern, Gerüste bis 2,00 m,
Hebegeräte, Kräne
etc.) und sonstiger Hilfsmittel.

Es gelten die für das Gewerk maßgeblichen DIN-, DIN
EN- und DIN
EN ISO Normen, zusätzlich alle weiteren einschlägigen
und zum
Zeitpunkt der Angebotsabgabe gültigen Normen,
Vorschriften,
Richtlinien und Hinweise, insbesondere die BGR
(Berufsgenossenschaftlichen Regelungen) und die
Richtlinien der
Gemeinde-Unfall-Versicherer. Die Regeln für Sicherheit
und
Gesundheitsschutz der Bau-Berufsgenossenschaft sind
Bestandteil und Grundlage des Angebotes, ebenso die
Baustellenverordnung (Verordnung über Sicherheit und
Gesundheitsschutz auf Baustellen/ BaustellV, BGBl.I S
1283) in
der aktuell gültigen Fassung.

Soweit im Leistungsverzeichnis auf Technische
Spezifikationen
(z.B. nationale Normen, mit denen europäische Normen
umgesetzt
werden, europäische technische Zulassungen, gemeinsame
technische Spezifikationen, internationale Normen)
Bezug
genommen wird, werden ohne den ausdrücklichen Zusatz:
"oder
gleichwertig", immer gleichwertige Technische
Spezifikationen in
Bezug genommen

*Hinweis*
2.1  Allgemeine Angaben zur Baustelle

2.1.1  Lage, Besondere Vorgaben des Auftraggebers
(s.a. 1.3)

Die besondere Lage der Baustelle im Schlosspark
Sanssouci
erfordert eine besondere Rücksicht bei der
Bauausführung und auf
den Umgebungsschutz. Daraus leiten sich grundsätzlich
folgende
Anforderungen ab:
Schutzmaßnahmen am geschützten Baumbestand nach den
Anforderungen der kommunalen Baumschutzsatzung
Artenschutz nach den Anforderungen des §44
Bundesnaturschutzgesetz (BNatSchG)
Staubemissionen sind durch geeignete Maßnahmen zu
unterbinden (hier: im Außenbereich Befeuchtung bei
Staubentwicklung).
Es ist der Einsatz von schallgedämpften Geräten
vorgeschrieben.
Besonders lärmintensive Tätigkeiten sind 24 Stunden
vorher
beim AG anzumelden.
Verunreinigungen im öffentlichen Bereich sind sofort zu
entfernen.
Verlegen von Wasserschläuchen und Lagern von gefüllten
Flüssigkeitsbehältern innerhalb der denkmalgeschützten
Gebäude ist untersagt.
Rauchen ist innerhalb der Gebäude nicht gestattet

Parken von privaten KFZ auf den BE-Flächen und im
Umfeld
innerhalb des Parkgebietes ist untersagt und nur auf
dem
öffentlichem Parkplatz für Parkbesucher nahe der
Baustelle
kostenpflichtig möglich.

2.1.2  Besondere umweltrechtliche Vorschriften

Aufgrund der besonderen Lage des Baugebietes wird auf
die
behördlichen Umwelt- und Entsorgungsvorschriften und
deren
strikte Einhaltung besonders hingewiesen.

2.1.3  Art und Lage der Baulichen Anlage (s.a. 1.1)

Mühlenhauskomplex (MHK)
Denkmalgeschützes Gebäudeensemble bestehend aus den
Gebäudeteilen:

Mühlenhaus (MH), Bestandsgebäude erbaut Mitte
19.Jahrhundert:
4-geschossiges Bestandsgebäude, Massivbau mit
MW-Wänden,
unterkellert
Außenwände teils verputzt, teils Sichtmauerwerk, teils
aus
Naturstein
Decke über KG überwiegend Holzbalkendecken, z.T.
Stahlsteindecke
Holzbalkendecken mit Einschub und Zwischenböden
Terrassendecke ü. 1.OG aus MW-Gewölbekappen
Dachkonstruktion Holzbau, flach geneigtes Schrägdach
mit
Zinkeindeckung
Traufhöhen ca. 12,50m bis 15,50m
gepl. Nutzung: Wohngebäude mit 4 Whg., kleine
Büroeinheit,
kleine Gastro-Einheit

Mühlenterrasse (MT), Bestandsgebäude erbaut Mitte
19.Jahrhundert:
1-geschossiges Terrassengebäude, an das MH angrenzend
Massivbau mit MW-Wänden und MW-Gewölbedecken mit
Dachterrasse
Außenwände Sichtmauerwerk, teilweise aus Naturstein,
Höhe, einschl. der Brüstungen, bis ca. 9,70m
gepl. Nutzung: Terrassenbauwerk, mit unbeheizten
Nebenräumen
im Erdgeschoss

Remise (Rem), Bestandsgebäude erbaut Mitte
19.Jahrhundert:
1-geschossige, ehemalige Wagenremise, an die MT
angrenzend
Massivbau mit MW-Wänden, Außenwände aus Sichtmauerwerk
Dachkonstruktion Holzbau, flach geneigtes Schrägdach
mit
Schieferdeckung und PV-Schindeln
Traufhöhen ca. 5,20m
gepl. Nutzung: Sommergastronomie, öffentl. WC-Anlage

Anbau-West (AB-W), Neubau, Erweiterung als Anbau an die
Remise:
Massivbau, Außenwände Sichtbeton aus Leichtbeton /
Dämmbeton,
Flachdach begrünt, STB-Dachdecke
Attikahöhe ca. 4,50m
gepl. Nutzung: Erweiterung für die öffentl. WC-Anlage
in der
Remise

Bauwerk-Nord (BW-N), Neubau, Nebengebäude nördl. der
Remise:
1-geschossiger Holzbau, Außenwände mit Vorhangfassade
teilw.
MW gedämmt, teilw. als Kaltfassade
Flachdach begrünt, Holzdeckenkonstruktion
Attikahöhe ca. 3,60m
gepl. Nutzung: barrierefreie WC-Anlage, Müllstation

Waschhaus (WH), Bestandsgebäude, Nebengebäude erbaut
Mitte
19.Jahrhundert:
1-geschossiges, ehemaliges Waschhaus
Massivbau mit MW-Wänden, Außenwände aus Sichtmauerwerk
Dachkonstruktion Holzbau, flach geneigtes Pultdach mit
Zinkeindeckung
Traufhöhen ca. 3,50m
gepl. Nutzung: unbeheiztes Nebengebäude der
Sommergastronomie

Schweizer Haus (SH), Neubau, Ersatzbauwerk des
historischen
Schweizer Haus:
2-geschossig, am Fuß des Hangs zum Mühlenplateau
stehend
Erdgeschoss als massives Sockelbauwerk, Außenwände
Sichtbeton aus Leichtbeton / Dämmbeton,
Obergeschoss als Holzbau, Außenwände als Holzrahmenkonstruktion in Elementbauweise, mit vollverglasten
Fassadenelementen,
Dachkonstruktion Holzbau, flach geneigtes Schrägdach,
Dacheindeckung aus PV-Schindeln
Traufhöhen ca. 6,50m
gepl. Nutzung: Einzelhandel, Buch- und Museums-Shop

2.1.4  Verkehrsverhältnisse, Anfahrt

Die Baustelle ist über die öffentliche Straße
"Maulbeerallee", mit
LKW nur aus Richtung Osten, zu erreichen.
Die Zufahrt auf die Baustelle erfolgt über die Straße
"An der
Orangerie".

Die Straße "An der Orangerie" ist eine Liegenschaft
der Stiftung
Preußische Schlösser und Gärten (SPSG). An dieser
liegt der
Eingang in das Ticket- und Informationszentrum für die
Parkbesucher. Sie ist außerdem die fußläufige
Verbindung
zwischen dem nord-westlich gelegenen, öffentlichen
Besucherparkplatz und Schlosspark Sanssouci. Die ca.
5.80m
breite Straße ist daher insbesondere während der
touristischen
Hauptsaison durch Fußgängerverkehr stark frequentiert
und
zugleich Zufahrt zur Andienung anderer Gebäude,
Baustellen und
der Feuerwehr. Der Fußgängerverkehr wird daher auf die
nördl.
Straßenseite umgelenkt. Dennoch ist mit
Fußgängerverkehr und
Straßenquerungen zur "Mühlenrampe" zu rechnen.

Auf der Straße "An der Orangerie" ist deshalb bei
Befahrung durch
Baufahrzeuge besondere Rücksicht auf den
Fußgängerverkehr zu
nehmen. Es ist nur Schritttempo gestattet. Es besteht
Einweisungspflicht bei Ein- und Ausfahrt auf das
Baugelände.

Die Straße ist während der Bauausführung dauerhaft
freizuhalten.
Es besteht Parkverbot auf der Straße "An der
Orangerie". Im
Ausnahmefall ist für temporäre Einschränkungen die
Zustimmung
über die BÜ einzuholen.

Verschmutzungen der Straße durch Baufahrzeuge sind
durch den
AN eigenständig zu beseitigen. Dafür ggf. anfallende
Kosten sind
in die Einheitspreise der nachfolgenden LV-Positionen
einzukalkulieren.

2.1.5  Für den Verkehr freizuhaltende Flächen

Auf dem Baustellengelände sind die für die Arbeiten
anderer
Auftragnehmer erforderlichen Flächen freizuhalten.

Privater Parkverkehr innerhalb der
Baustelleneinrichtung ist
untersagt.
Öffentliche Verkehrsflächen sowie Parkplätze, soweit
sie nicht
durch den Bauzaun umschlossen sind, sind von
Baustelleneinrichtungen, Baugeräten usw. ständig
freizuhalten.
Besondere Aufmerksamkeit ist beim Queren der Flächen
für
Baustellenver- und -entsorgung erforderlich.
Feuerwehrzufahrten
und Aufstellflächen sind zwingend freizuhalten.

2.1.6  Baustelleneinrichtung (BE)

Der übergeordnete Baustelleneinrichtungsplan ist für
die
Bauphase des 1. Bauabschnitts erstellt und liegt als
Anlage den
Verdingungsunterlagen bei (s.
Baustelleneinrichtungsplan, lfd.
Plan-Nr. 101).

Die gesamte Baustellenfläche gliedert sich in drei
Teilbereiche, die
nicht direkt aneinander grenzen:
BE-Teilfläche Baufeld SH
BE-Teilfläche Baufeld MHK (Remisenhof)
BE-Teilfläche Baufeld MT

Die Baustelleneinrichtungsflächen sind begrenzt und
werden
gemäß Baustelleneinrichtungsplan zur Verfügung
gestellt.
Als Baustelleneinrichtung werden zur Verfügung
gestellt:
Einfriedung der BE Fläche mit festen Bauzäunen
allgemeine Baubeleuchtung auf dem Baufeld
Sanitärcontainer zur Nutzung aller Baugewerke

Sämtliche weitere Aufwendungen zur
Baustelleneinrichtung, sowie
die Arbeitsplatzbeleuchtung, soweit nicht als
Einzelpositionen
ausgeschrieben, sind gem. DIN 18299 als
Nebenleistungen in die
Einheitspreise der LV-Positionen einzukalkulieren.

2.1.7  Materialtransport

Seitens des AG wird kein Baukran, Hebegerät, sonstige
Transportmittel/-einrichtungen gestellt (s.a., Pkt.
2.2.04).

2.1.8  Lagerflächen

Lagerräume für Material und Gerät des AN werden durch
den AG
nicht bereit gestellt. Auf der BE-Fläche stehen nur
beschränkt
Lagerflächen zur Verfügung. Durch den AG / BÜ werden
bedarfsorientiert Kleinflächen als Parzellen für den
AN befristet
freigegeben. Im Innenbereich können bei Zustimmung der
Bauleitung des AG kurzzeitig Zwischenlager errichtet
werden,
soweit diese den Ablauf anderer Gewerke nicht stören
und
kurzfristig beräumt werden.

Grundsätzlich sind Baumaterialien einbauorientiert zu
ordnen und
zeitnah auf kurzem Weg zum Einsatzort zu bringen.

Aufstellplätze für temporäre Großgeräte sind durch den
AN in
Abstimmung mit der Bauleitung innerhalb der
ausgewiesenen
BE-Flächen einzurichten.

2.1.9  Anschlüsse für Wasser, Energie und Abwasser

Für die Leistungen des Auftragnehmers sind im
Baustellenbereich
Strom- und Wasseranschlüsse eingerichtet.
Diese können vom Auftragnehmer, für die Dauer der
Ausführung
genutzt werden.

Die Positionen und Anschlußwerte sind dem BE-Plan der
LV-Anlagen zu entnehmen.

Die Verbrauchskosten sind vom Auftragnehmer zu tragen
und
somit entsprechend einzukalkulieren.
Gem. den BVB des AG erfolgt für Baustrom und Bauwasser
jeweils
eine Umlage in Höhe von 0,3%, zzgl. 0,15% für die
Bereitstellung
der Sanitäranlage.

Die Umlage beträgt insgesamt 0,75% des brutto
Rechnungsbetrages.

2.1.10  Bodenverhältnisse, Hydrologische Verhältnisse
und
Schadstoffe

Verdacht auf besondere Schadstoffe im Baugrund besteht
nicht.
Tragfähiger Baugrund, sowie Grundwasser steht erst in
tieferen
Schichten an.

2.1.11  Umweltrechtliche Vorschriften, Beachtung der
Gefahrstoffverordnung (GefStoffV), Schutz vor
schädlichen
Umwelteinwirkungen

Vorhandene umweltschädliche Materialien und Bauteile,
die der
AN am Bau vorfindet und demontieren muss, sind
anzuzeigen und
zu separieren.

Die Entsorgung belasteter Stoffe erfolgt in allen
Fällen durch den
Abfallmanager des AG

Es sind die erforderlichen Vorkehrungen zum Schutz der
Nachbarschaft gegen jegliche Art von Belästigungen wie
Staub,
Gestank und Lärm zu treffen.

Lärmschutzmaßnahmen gelten als Nebenleistungen und
sind mit
in die Einheitspreise einzukalkulieren.
Sind die Arbeiten mit unvermeidlichen Belästigungen
über die im
o.g. Abschnitt geforderten Maßnahmen hinaus für die
Bauausführung nötig, so sind diese vor Ausführung der
Arbeiten der
Bauüberwachung zu melden und genehmigen zu lassen.
Dies gilt
insbesondere für Abbruch-, Erd- und Stemmarbeiten,
u.ä..

2.1.12  Besondere Vorgaben für die Entsorgung

Das BVH wird durch ein Abfallmanagement des AG
begleitet,
s.hierzu AVB, Pkt. 2.2.4

2.1.13  Höhenverhältnisse

Das Baugelände kann nicht als ebenerdig angesehen
werden. Die
südl. des Baugeländes gelegene Straße "Maulbeerallee"
liegt
deutlich tiefer als die Straße "An der Orangerie". Die
Maulbeeralle
steigt südl. und östl. des Baugeländes bis zum
Anschluß der
Straße "An der Orangerie" um bis ca. 5.00m an. Die
Höhenentwicklung gem. Eintrag im Lageplan und
Baustelleneinrichtungsplan ist zu beachten.

Die Arbeiten am SH auf der südl. Seite sind am Hang
auszuführen.

Bei allen Einmessarbeiten ist zu beachten, der absolute
Höhenbezug zu NHN an den Gebäuden Schweizer Haus (SH)
und Bestandsgebäude des Mühlenhauskomplex /(MHK) ist
unterschiedlich festgelegt:

Das Höhennivellement ist gemäß amtlichem Lageplan mit
der
Bezugshöhe festgelegt:
SH: +/- 0.00 = 46.05 ü.NHN
MHK: +/- 0.00 = 45.90 ü.NHN

Das fertige Gelände außerhalb des Gebäudes wird nach
Planung
der Außenanlagen hergestellt.

2.1.14  Schutz von Bäumen, Pflanzen etc.

Auf dem Baugelände und im Bereich der Zufahrten
befinden sich
Bäume, die im Zuge der übergeordneten
Baustelleneinrichtung
geschützt werden.

Aufgrund der besonderen Lage des Baugeländes im
Schloßpark
Sanssouci ist auf den Erhalt und Schutz des
Baumbestandes
besondere Rücksicht zu nehmen. Die Anforderungen nach
kommunaler Baumschutzsatzung sind unbedingt zu
beachten.

2.1.15  Im Baugelände vorhandene Anlagen, Hindernisse
im
Boden

Im Baugelände vorhandene Alt-Anlagen sind nicht
vollständig
bekannt. Es ist aber grundsätzlich mit Hindernissen im
Boden zu
rechnen. Im Zuge der vorgezogenen Ingenieurbauarbeiten
wurden
neue Erdleitungen für Wasser, Abwasser- und
Elektroversorgung
außerhalb der Gebäude auf dem Baustellengelände
verlegt. Im
Boden der südlichen Baustellenfläche ist eine
Rigolenanlage
errichtet.

Daher ist bei Erdarbeiten grundsätzlich auf den
vorhandenen
Leitungsbestand zu achten.

Sollten bei evtl. erforderlichen Aushubarbeiten
Leitungen o.ä.
freigelegt werden, so liegt es im Aufgabenbereich des
Auftragnehmers den Auftraggeber, ggf. auch die
zuständigen
Behörden, zu informieren und eine Klärung
herbeizuführen.

2.1.16  Kampfmittelsondierung

Eine Kampfmittelsondierung ist nicht erforderlich. Es
liegt dem AG
eine Bescheinigung des Kampfmittelbeseitigungsdiensts
(KMBD)
des Landes Brandenburg vor, dass kein
Kampfmittelverdacht
vorliegt.

2.1.17  Baustellensicherheit / SiGeKo

Der Auftraggeber hat einen Sicherheits- und
Gesundheitskoordinator (SiGeKo) für die Baumaßnahme
eingesetzt. Die Vorgaben und die Anweisungen des
SiGeKo sind
bei der Bauausführung zwingend einzuhalten.

Mit Auftragserteilung verpflichtet sich der AN, seine
Mitarbeiter an
die Anforderungen an den Arbeitsschutzes in den
Sicherheitsplan
des SiGeKo einzuweisen, und die Einhaltung über die
Dauer seiner
Tätigkeit zu kontrollieren und nachzuhalten.

2.1.18  Allgemeiner Hinweis zu Baustellenordnung

Die Baustelle ist grundsätzlich immer in einem
aufgeräumten und
sauberen (besenreinen) Zustand zu halten.
Bauschutt ist arbeitstäglich in die bereitgestellten
Container des
AG zu verbringen, Verpackungsmaterial, sowie sonstige
Stoffe des
AN sind zum Abschluss eines Arbeitstages abzufahren.

Werden Arbeitsplätze nicht in aufgeräumtem und sauberen
Zustand nach Abschluss eines Arbeitstages verlassen,
werden
diese auf Veranlassung der Bauleitung hin durch Dritte
gesäubert.
Die entstehenden Kosten hierfür werden dem Verursacher
in
Anrechnung gebracht.

2.1.19  Art und Umfang von Schadstoffbelastungen

Für die Baumaßnahme wurde ein Schadstoffgutachten
erstellt.
Schadstoffbelastete Bauteile der Bestandskonstruktion
wurden
festgestellt. Diese werden im Zuge einer vorgezogenen
Abbruchmaßnahme, unter Begleitung eines Abfallmanagers
im
Vorfeld abgetragen, so dass bei der Ausführung der im
LV
beschriebenen Arbeiten keine schadstoffbelastete
Bauteile mehr
vorhanden sind.

2.1.20  Arbeiten anderer Gewerke

Mit zeitgleichen Bauarbeiten anderer Gewerke auf der
Baustelle
tätigen ist zu rechnen.

2.1.21  Werbung / Werbefreie Baustelle

Das Anbringen einer Firmenzeile am Bauschild des AG
ist nicht
vorgesehen.

Das Anbringen von Werbetafeln und / oder
Firmenschildern an
Bauzaun oder Gerüsten ist auf der ganzen Baustelle aus
Gründen
des Umgebungsschutzes grundsätzlich nicht gestattet.

Ausgenommen sind für Bauablauf und Baustellensicherheit
erforderliche Beschilderungen wie Verbots- Warn- und /
oder
Hinweisbeschilderungen, sowie kleinformatige
Firmenschilder zur
Kennzeichnung der firmeneigenen Container zur
Orientierung
ortsfremder Personen

*Hinweis*
2.2.  Allgemeine Angaben zur Ausführung

2.2.1  Bauteile, Arbeitsabschnitte

Aufgrund von Abhängigkeiten mit dem Bauablauf anderer
Gewerke
ist damit zu rechnen, dass die Arbeiten mit zeitlicher
Unterbrechung auszuführen sind.

Die Arbeitsabschnitte und Abläufe sind vom
Auftragnehmer, unter
Berücksichtigung der Terminziele, zu Arbeitsbeginn in
Ihrer
terminlichen Abfolge mit Einzelfristen darzustellen
und in
Abstimmung mit dem AG zu vereinbaren.

Der Auftragnehmer hat alle Maßnahmen für zur Sicherung
notwendiger Zwischenbauzustände, wie Abstützungen,
Provisorien
und Schutzmaßnahmen, durchzuführen und
einzukalkulieren.

Anspruch auf zusätzliche Vergütung besteht nicht,
sofern nicht in
gesonderten Positionen ausgeschrieben.

2.2.2  Besondere Erschwernisse während der Ausführung

Entfällt für dieses LV.

2.2.3  Besondere Anforderungen, Abfallmanagement und
Entsorgung

Das BV wird durch ein Abfallmanagement des AG
begleitet.

Abbruchmaterialien, anfallender Schutt, sowie sonstige
Materialien und Bauabfälle sind grundsätzlich nach
AVV-Schlüssel
zu separieren und sortenrein in bereitgestellte
Container des AG
abzuladen. Das Verfahren zur Entsorgung erfolgt durch
den
Abfallmanager.

Die Entsorgung von Abfallstoffen und Reststoffen,
insbesondere
Verpackungsmaterialien, die der AN durch seine
Leistung selbst
erzeugt, sind durch den AN auf eigene Kosten zu
beräumen und zu
entsorgen.

2.2.5  Anforderungen an die Baustelleneinrichtung,
Materialanlieferung, Materiallagerung,
Baustellensicherung

Die verfügbare Baustelleneinrichtungsfläche und die
übergeordnete Baustelleneinrichtung des AG ist dem
beiliegenden
Baustelleneinrichtungsplan zu entnehmen (s. Plananlage,
Baustelleinrichtungsplan).
Die Rahmenbedingungen der Baustelleneinrichtung des AG
gelten
übergeordnet und sind verbindliche Grundlage für die
Planung der
eigenen Baustellenorganisation des AN.

Verkehrs- und Bewegungsflächen, Anforderungen, sowie
der
Flächenbedarf anderer Gewerke sind grundsätzlich zu
berücksichtigen.

Die Baustelleneinrichtung des AN ist zwingend mit der
Bauleitung
/ Objektüberwachung des AG vor Einrichtung abzustimmen.
Danach erfolgt die Aufteilung und Zuweisung der
Flächen durch die
Objektüberwachung des AG.

Materialien sind nur in den Mengen anzuliefern, die
kurzfristig
eingebaut werden können. Größere Anlieferungen sind
mit der
Objektüberwachung abzustimmen. Das Lagern oder
Abstellen von
Material oder Hilfsmitteln wie auch
Baustellenfahrzeugen ist
außerhalb der definierten Baustelleneinrichtungsfläche
nicht
gestattet.

Falls Material auf der Baustelle gelagert wird,
geschieht dies auf
eigenes Risiko des AN. Eine Haftung des Auftraggebers
bei
Beschädigungen, Diebstahl etc. ist ausgeschlossen. Der
öffentliche Straßen- und Parkraum darf grundsätzlich
nicht zum
Abstellen von Baustellenfahrzeugen genutzt werden.

Sämtliche Baustelleneinrichtungen, die der AN zur
Durchführung
seiner Leistungen benötigt, sind vom AN zu erbringen,
die Kosten
hierfür sind mit den EP abgegolten, soweit keine
Einzelpositionen
im LV aufgeführt sind. Dies gilt ebenso für eigene
Container, die
der AN zur Ausführung der eigenen Leistung benötigt.
Diese sind in
die EPs einzurechnen und werden nicht gesondert
vergütet.

Dies gilt insbesondere auch für Hebewerkzeuge (Kran).
Für die
Kranaufstellung ist der Mehraufwand für die Verlegung
von
Zuleitungen aus der Haupt-UV komplett mit
einzukalkulieren.

Die Standorte der Baustromverteiler mit Anschlußwerten
sind dem
BE-Plan der LV-Anlagen zu entnehmen.

Zur Absicherung muss der Baustellenbereich ständig
geschlossen
gehalten werden, um das Betreten durch Unbefugte zu
verhindern.
Nach Beendigung der Arbeiten sind Baustellentüren und
Tore
durch den AN täglich abzuschließen.

2.2.6  Regelung und Sicherung des Verkehrs

Die Regelung des öffentlichen Verkehrs auf den Straßen
"An der
Orangerie" und "Maulbeerallee", sowie ggf.
erforderliche
Maßnahmen zur Verkehrssicherheit, z.B. für An- und
Abtransport
von Baugerät, Baukränen, Baumaterial, sind
grundsätzlich
Leistungen des AN und in der Einheitspreiskalkulation
zu
berücksichtigen.

Ggf. erforderliche Genehmigungen der
Straßenverkehrsbehörde
sind eigenverantwortlich durch den AN einzuholen.
Dafür anfallende Genehmigungsgebühren sind als
Nebenkosten
einzukalkulieren und werden vom AG nicht erstattet.

Die Hinweise der AVB, in Pkt. 2.1.4 sind zu beachten.

2.2.7  Hebegeräte, Kranlogistik und Gerüst

Seitens des AG werden für die nachfolgend
ausgeschriebenen
Leistungen Fassadengerüste gestellt.

Alle zur Durchführung, der in dieser
Leistungsbeschreibung
genannten Leistungen, notwendigen Innengerüste oder
Hebegeräte gehören zum Leistungsumfang des
Auftragnehmers,
und sind in der Einheitspreiskalkulation zu
berücksichtigen und
werden nicht zusätzlich vergütet.

Die Art und Ausführung der Innengerüste bzw.
Hebegeräte erfolgt
nach Wahl und geplantem Einsatzort in
Eigenverantwortung durch
den Auftragnehmer.

Für alle Arbeiten ist die Erschwernis durch
horizontale und
vertikale Transport- und Förderwege zu beachten.
Aufwendungen
für den Materialtransport sind in die Einheitspreise
der
LV-Positionen einzukalkulieren.

2.2.8  Vorhaltung von Gerüsten für andere Unternehmer

Grundsätzlich sind die Innengerüste des Auftragnehmers
auch für
Zwecke des Auftraggebers zur Nutzung frei. Die
Benutzung ist auf
jeden Fall mit dem Auftragnehmer abzustimmen.

2.2.9  Einrichtungen für Personal und Lagerung des AN

Es werden keine Mannschaftscontainer zum Zwecke des
Aufenthalts (für Pausenzeiten oder notwendige
Arbeitszeiten, etc.)
oder Materialcontainer vom AG gestellt. Diese müssen
grundsätzlich vom AN bereitgestellt werden.
Eine zusätzliche Vergütung erfolgt nicht.

2.2.10  Verwendung von Recycling-Stoffen, Anforderungen

Die Verwendung von Recyclingstoffen ist seitens der
SPSG, zur
Herstellung nicht sichtbarer Bauteile prinzipiell
erwünscht, steht
jedoch in Abhängigkeit zu den Anforderungen der
beauftragten
Leistung. Die Verwendung von Recycling-Stoffen ist
daher
grundsätzlich vom AG freizugeben.

Bei Verwendung von Recyclingstoffen, geht der AG davon
aus, dass
es zu keinen umweltbedenklichen Beeinträchtigungen
(unmittelbar oder auf Dauer) kommt. Im Zweifelsfall
hat der
Auftragnehmer den Beweis der Unbedenklichkeit zu
erbringen.

2.2.11  Hinweis zu Materialien, Anstriche,
Spachtelmassen etc.

Es sind grundsätzlich lösemittelfreie, emissionsarme
Materialien,
Anstriche, Spachtelmassen u.s.w zu wählen und
nachzuweisen. Es
werden grundsätzlich nur Klebstoffe mit den Prüfzeichen
"EC 1" der Gemeinschaft emissionskontrollierter
Verlegerwerkstoffe (GEV) oder
TÜVdotCOM/TFI (Zertifizierung nach TÜV)
verwendet.

Es werden ausschließlich Produkte eingesetzt, die das
AgBB
Zeichen (Aufschrift: "Emissionsgeprüft nach
DIBt-Grundsätzen)
und / oder das "Blauer Engel" - Zeichen tragen.

Die Verwendung von Bauschäumen ist mit Verweis auf den
Schutz
denkmalgeschützter Bauteile grundsätzlich nicht
gestattet!

2.2.12  Schutz angrenzender Bauteile
Sämtliche angrenzenden Bauteile (Putz, Holz, Metall,
etc.),
insbesondere schützenswerte Bauteile des zu erhaltenden
Baubestands, sind mit geeigneten Mitteln/Vorrichtungen
etc. zu
schützen, diese sind nach Arbeitsende wieder
rückstandlos zu
entfernen. Der Schutz ist eine Nebenleistung und wird
nicht extra
vergütet.

2.2.13  Beigestellte Stoffe durch den AG

Wenn vom Auftraggeber Baustoffe zur Verfügung gestellt
werden,
ist in den Leistungsbeschreibungen der damit verbundene
Aufwand beschrieben und näher geregelt.

2.2.14  Leistungen für andere Unternehmer

Sind Leistungen für andere Unternehmer zu erbringen,
wird dies in
der Leistungsbeschreibung geregelt.

2.2.15  Benutzung von Teilen der Leistung vor der
Abnahme

Teilleistungen, die vor Endabnahme einer Nutzung
überführt
werden sollen, oder zu überbauende Teilleistungen,
werden
gemeinsam mit dem Auftraggeber vor Schlußabnahme
kontrolliert
und protokolliert (gemäß § 4 Ziffer 10 VOB/B). Diese
Leistungskontrollen sind Bestandteil einer noch zu
erfolgenden
Abnahme der gesamten Bauleistungen und werden dieser
Abnahme beigefügt.

2.2.16  Übertragung der Wartung

Entfällt für dieses LV.

2.2.17  Terminvorgaben / Terminplan

Ein aktueller Rahmenterminplan wird mit Beginn der
Arbeiten
übergeben.

Innerhalb von 2 Kalenderwochen nach Auftragserteilung
hat der AN
Zwischentermine für Teilfertigstellungen eigener
Leistungen zu
erarbeiten.

2.2.18  Arbeiten anderer Gewerke

Mit zeitgleichen Bauarbeiten anderer auf der Baustelle
tätigen
Gewerken ist zu rechnen.

2.2.19  Einmessen des Bauwerkes

Erforderliche Einmessarbeiten, Abstecken der
Hauptachsen, das
Anlegen eines Meterrisses, sowie Kontrollmessungen
während der
Bauausführung, sind grundsätzlich Leistungen des AN.

Grundsätzlich hat der AN die Maßhaltigkeit der
Konstruktion seiner
Leistung vor Ort zu prüfen. Bei ggf. festgestellten
Maßabweichungen zur vorgegeben Planung besteht
Hinweispflicht für
den AN an den AG. Dies gilt insbesondere bei
Bauarbeiten Im
Bestand.

Die Verpflichtung des AN zur Maßhaltigkeit und
Eigenkontrolle bei
der Ausführung als Nebenleistung der eigenen
Bauleistungen gem.
VOB und DIN-Norm bleibt auch dann unberührt, wenn in
diesem
Leistungsverzeichnis Positionen für besondere
Messarbeiten
gebildet sind.

2.2.20  Ablauf der Arbeiten und Bautagebuch

Die einzelnen Abläufe und Termine werden in regelmäßig
stattfindenden Baustellenbesprechungen mit der
örtlichen
Objektüberwachung des AG koordiniert.

Die Teilnahme eines verantwortlichen Fachbauleiters des
Auftragnehmers an den regelmäßig stattfindenden
Baustellengesprächen ist sicherzustellen (1 x
wöchentlich). Der
Auftragnehmer hat ein Bautagebuch, zu führen und
wöchentlich
einzureichen.

Inhalt Bautagebuch:
Anzahl der vor Ort tätigen Mitarbeiter mit Name, Art
der
Tätigkeit, Qualifikation,
Wetter,
Leistungs- und Terminstand
größere Materiallieferungen,
Material- und Schuttentsorgung, etc.
sonstiges, besondere Ereignisse

Grundsätzlich sind alle für die Ausführung vorgesehenen
Materialien/Bauteile etc. rechtzeitig zu bemustern und
vom
Auftraggeber schriftlich zur Ausführung freigeben zu
lassen. Die
Bemusterungen haben nach den Vorgaben des
Auftraggebers zu
erfolgen und sind für den Auftraggeber kostenfrei,
solange nicht in
gesonderter Position ausgeschrieben. Terminverzüge
durch
verspätete Bemusterungen gehen zu Lasten des
Auftragnehmers.

2.2.21  Dokumentation

Für alle eingesetzten Baumaterialien und Bauprodukte
sind die
bauaufsichtlichen Zulassungen und Prüfzeugnisse sowie
die
technischen Systembeschreibungen, Datenblätter und
(sofern
vorhanden) Sicherheitsdatenblätter und Verwendungs -/
Einbauhinweise des Herstellers, nach Baufortschritt
frühzeitig vor
dem Einbau (als pdf) einzureichen.

Vor VOB Abnahme sind diese Dokumente gesammelt in
Papierform
und als pdf- Dateien an die Objektüberwachung des
Auftraggebers
bzw. den Auftraggeber zu übergeben. Alle
Papierunterlagen sind
vorzugsweise in A4 oder (wenn im Orginal größer) auf
A4 gefaltet
und sortiert in einem A4 Ordner geheftet einzureichen,
und digital
(auf USB-Stick), im Format pdf, auf Datenträger zu
übergeben.

Alle Unterlagen sind in deutscher Sprache oder
mindestens mit
einer Übersetzung in die deutsche Sprach zu verfassen.

Die zur Ausführung freigegebenen Werk- und
Montagepläne sind
(ggf. korrigiert) gesammelt in Papierform (auf A4
gefaltet) geordnet
im A4 Ordner und digital, im Format pdf, auf
Datenträger zu
übergeben. (Siehe LV Positionen im Titel Dokumentation)

2.2.22  Allgemeiner Hinweis zur Abrechnung

Soweit Ausführungspläne und Ausführung übereinstimmen,
wird
nach den Plänen abgerechnet. In allen anderen Fällen
sind
Aufmaßpläne des AN zu erstellen.

Vor Rechnungsstellung sind die erforderlichen Aufmaße
und
Mengennachweise rechtzeitig und in prüffähiger Form
zur Prüfung
vor Rechnungseingang einzureichen.

Teilrechnungen, Aufmaßpläne und Mengenermittlungen sind
grundsätzlich ab der ersten Teilrechnung bis zur
Schlussrechnung
kumulativ aufzustellen.

Die Abrechnungen bzw. örtliche Aufmaße sind
übersichtlich
aufzustellen. Sie sind dem Baufortschritt folgend
bereits
unmittelbar nach Ausführung der betreffenden Leistungen
anzufertigen.

Der AG behält sich vor, Teilrechnungen ohne
fortgeschriebenes
Aufmaß, als nicht prüffähig zurück zu weisen.

*Hinweis*
3. Anlagenverzeichnis

Lageplan, Baustelleneinrichtungsplan
Lageplan, Plan-Nr.-.100
Baustelleneinrichtungsplan, Plan-Nr.-.101

Plananlagen und weitere Unterlagen - Titel 1 - SH
SH, Plan-Nr. -001, Erdgeschoss
SH, Plan Nr. -002, Obergeschoss
SH, Plan Nr -.020, Längsschnitt A
SH, Plan Nr -.021, Längsschnitt B
SH, Plan Nr -.022, Querschnitt C
SH, Plan Nr -.022, Querschnitt D
SH, Plan Nr -.030, Ansicht S + O
SH, Plan Nr -.031, Ansicht N + W
SH, Plan Nr -.059, Übersicht Profilschnitte, Holzbau
SH, Plan Nr -.060, Det. / Vertikalschnitt Fassade OG /
Dach,
Traufseite
SH, Plan Nr -.061, Det. / Vertikalschnitt Fassade OG /
Dach,
Giebelseite
SH, Plan Nr -.062, Det. / Horizontalschnitt Fassade OG
SH, Plan Nr -.100, Innentreppe
SH, Plan Nr -.ST003, Holzbau Decke ü.EG
SH, Plan Nr -.ST007, Holzbau Dach
Statik SH, Auszug Holzbau

Plananlagen und weitere Unterlagen - Titel 2 - BW-N
BW-N, Plan-Nr. -.029, Grundriss, Ansichten, Schnitte
BW-N, Plan-Nr. -.120, Detailschnitte

*Hinweis*
Zusätzliche Technische Vorbemerkungen
Zimmer- und Holzbauarbeiten

Der Ausführung liegen jeweils in gültiger Fassung
zugrunde:
DIN 1052 Berechnung und Bemessung von Holzbauwerken
DIN 18334 Zimmer- und Holzbauarbeiten
DIN 4074-1 Sortierung von Holz nach derTragfähigkeit -
Teil 1:
Nadelschnittholz
DIN 4102 Brandschutz im Hochbau
DIN 68365 Bauholz für Zimmerarbeiten, Gütebedingungen
DIN 68800 Holzschut, vorbeugender chemischer Holzschutz
DIN EN 1995 Eurocode 5

Holzkonstruktion

Tragende Konstruktionen sind aus:
Festigkeitsklasse C 24, DIN EN 338
Brettschichtholz Festigkeitsklasse GL 24h, DIN EN 14080
Furnierschichtholz, DIN EN 14374

Es sind nachweislich Hölzer aus regionaler oder
mitteleurop.
Holzwirtsschaft einzubauen.

Holzschutz

Chemischer Holzschutz ist nicht vorgesehen. Der
Holzschutz ist
sicher zu stellen durch den Einbau von geeigneten und
trockenen
Holzqualitäten und Materialien. Die Verwendung von
Tropenhölzern ist untersagt. Es sind zertifizierte
Hölzer mit
Nachweis zu verwenden.

Holzverbindungen / Verbindungsmittel

Wenn nicht anders beschrieben, sind alle Verbindungen
in
zimmermannsmäßigem Abbund herzustellen. Für die
Verbindungsmittel, sowie für alle anderen Arbeiten
(z.B.
Verankerungsarbeiten) gilt:
Verbindungsmittel an feuchtegefährdeten Stellen sind
nichtrostend auszuführen.

Soweit in den Einzelpositionen nicht anders
berschrieben, sind
sämtliche Anschlüsse, Befestigungsmittel,
Kleineisenzeug,
Bohrungen, Stöße, etc., sowie Unterlagen an den
Holzberührungsflächen mit Mauerwerk / Beton in die
Einheitspreise einzukalkulieren. Für das Einbringen von
Verbindungsmitteln steht teilweise nur begrenzter
Arbeitsraum zur
Verfügung.

Alle Verbindungen und Montagestöße sind in der WMP
unter
Berücksichtigung der Anforderungen nach Statik und
Zulassung
der gewählten Verbindungsmittel zu bemessen und
darzustellen.

Soweit nicht vermeidbar, sind sichtbare
Verbindungsmittel aus
Edelstahl, profilbündig mit Imbus Senkschrauben oder
versenkt
auszuführen. Überstände sind nicht zulässig. Sichtbar
verbleibende Verbindungen, soweit unvermeidbar, sind
und in der
WMP darzustellen und mit dem Architekten und der BÜ
abzustimmen.

Dämmstoffe

Einzubauende Dämmstoffe sind über die gesamte Fläche
dicht zu
stoßen und an begrenzende Bauteile anzuschließen.
Die Dämmung und Dampfbremse ist einschl. der
Anschlussarbeiten an angrenzende Bauteile auszuführen.

Baustelleneinrichtung, Hebegerät

Es wird bauseits kein Baukran gestellt. Sämtliches
Hebegerät und
Hebetechnik für äußere und innere Montage des
Tragwerkes ist
Leistung des AN.

Sämtliche Kosten zur Bereitstellung für Kranlogistik
und
Hebegerät, einschl. Vorhaltung bis Fertigstellung und
späterer
Abtransport, werden einmalig pauschal vergütet, und
sind in die
LV-Position für die Baustelleneinrichtung
einzukalkulieren.

Darübert hinaus gehend erforderliche Nachweise für
Bauzustände
und für Hilfskonstruktionen, Aussteifungen sowie
Belastungen
tragender Bauteile durch Baugeräte (Hebezeuge u.ä.)
sind vom AN
beizubringen. Die Kosten für die Nachweise und die
Zwischenbauzustände sind in die Einheitspreise des
Angebotes
einzukalkulieren.

Werkstattplanung, Montageplanung (WMP)

Durch den AN ist einen Werkstatt- und Montageplanung
(WMP) zu
erstellen Diese wird einmalig nach LV-Position
abgerechnet. Die
Werkstattplanung gilt als abgeschlossen, wenn diese
durch die OÜ
des AG und den Prüfingenieur freigegeben ist.

Es wird ein möglichst großer Anteil von
werkstattseitiger
Vorfertigung angestrebt (z.B. Rahmholzbalken,
Zuschnitt und
Zusammenfügen der Eckstützen, Treppenkonstruktion). Der
Umfang der vorgefertigten Bauteile und das
Montagekonzept ist in
der WMP darzustellen

Mit der Werkstattplanung ist der Zeitablauf für
Vorfertigung bis
Abschluss der Endmontage vor Ort mit dem AG und der
Bauleitung
zu erstellen und abzustimmen.

Musterstücke

Zeitnah nach Beauftragung, parallel zur Erstellung der
WMP, sind
Müsterstücke wesentlicher, sichtbarer Bauteile mit den
Holzverbindungen herzustellen.

Die Musterstücke dienen zur Abstimmung der technischen
und
formalen Ausbildung wesentlicher, sichtbarer Bauteile
und deren
Holzverbindungen. Sie sind vor Beginn der Fertigung zur
Bemusterung und zur Freigabe durch den AG herzustellen.

Die Abrechnung der Musterstücke erfolgt nach
Einzelpositionen.

Abrechnung

Die Kosten für Vorbohrungen und Verbindungsmittel sind
in die
EPs der Einzelpositionen für Abbinden, Aufstellen /
Verlegen
einzukalkulieren.

Die Mengenabrechnung für Lieferleistung und Abbund
erfolgt nach
jeweils nach Plan, bzw. auf Grundlage der freigegeben
WMP.
Mengenzuschläge für Zuschnitt sind in die jeweiligen EP
einzukalkulieren.
In den nachstehenden Leistungsbeschreibungen sind
Ergänzungen
enthalten, die - wenn nicht anders erwähnt - nicht
besonders
vergütet werden.

### Unbenannt 1 Titel 1 Holzbauarbeiten - SH

*Hinweis*
Die Holzbauarbeiten des 2-geschossigen Neubaus
Schweizer Haus
(SH) sind im Außen- und Innenbereich auszuführen.

Geplant ist ein statisch zusammenhängendes
Holztragwerk für das
Obergeschosses und die Dachkonstruktion in
Skelettbauweise.
Das Tragwerk wird auf ein massives Sockelbauwerk aus
Leichtbeton aufgesetzt, welches das Erdgeschoss bildet.

Breite der Gesamtkonstruktion: ca. 10,50m
Länge der Gesamtkonstruktion: ca. 30,10m
Höhe der Gesamtkonstruktion ab OK Sockelbauwerk bis OK
First,
ca. 5,40m
Höhe der Gesamtkonstruktion ab OK Gelände bis OK First
ca.
8,60m

Das Holztragwerk ist in seinen wesentlichen
Bestandteilen als
sichtbare Holzkonstruktion geplant. Entsprechend
sorgfältig sind
die Holzverbindungen auszuführen. Holzverbindungen im
sichtbarem Bereich sind grundsätzlich verdeckt,
(äußerlich nicht
sichtbar) auszuführen.

wesentliche Teile der Tragkonstruktion sind u.a.:
Dachsparren KVH 8/22 cm, Achsabstand 76cm
Firstpfette KVH aus 12/15 cm
Zugbalken BSH b/h 8/16 cm
Riegel, Rahmholz-Balken BSH 30/20 mit Sonderzuschnitt
Fassadenstützen mit konischem Sonderzuschnitt aus BSH
8-11,5/30 cm, Achsabstand 76cm
Holz-Beton Verbunddecke ü. EG, bestehend aus
Deckenbalken BZH 10/28, Deckenplatte mit verlorener
Schalung
Riegel und Randbalken auf Stützen mit Querbalken 14/14
im
Bereich des Treppenauges
Treppenkonstruktion der Innentreppe

Das Dach wird als Sparrendach mit Firstgelenk
ausgeführt. Der
Dachschub wird durch Zugbalken (im Achsabstand 3,80m )
aufgenommen. Die Lastableitung in die Zugbalken
erfolgt durch
einen in der Dachebene liegenden Balken, der als
Furnier-Schichtholzplatte ausgeführt ist. Die
Umlenkkräfte werden
durch einen Riegel (Rahmholzbalken) aus BSH auf die
Fassadenstützen verteilt.

Die Lasteinleitung der Horizontallasten aus dem
Dachschub in den
Zugbalken erfolgt über einen Versenversatz. Dazu
werden die
Sparren im Auflagerbereich beidseitig verstärkt.

Die Decke über EG ist als Holz-Beton-Verbunddecke mit
verlorener
Schalung geplant. Die Decke überspannt das Erdgeschoss
als
Einfeldbalken mit Auskragung. Schalungsplatte 20mm,
Betonplatte 80mm, Gesamtstärke 100mm, Feuerwiderstand
F-30.

#### Unbenannt 1.1 Holztragwerk SH - Vorbereitende Maßnahmen

**1.1.1 Baustelle/ Hebezeug einrichten, vorhalten und räumen - Titel 1 - SH**
Baustelle für sämtliche in der Leistungsbeschreibung
aufgeführten
Leistungen des Titel 1 für die Montagearbeiten SH
einrichten,
vorhalten und räumen.

Zur Baustelleneinrichtung gehören die, über die
Nebenleistung
gem. DIN 18299 hinausgehenden, aber zur fach- und
fristgerechten Durchführung notwendigen Geräte und
Maschinen,
Werkzeuge, Hebezeuge, Arbeits- / Schutzgerüste,
Sicherheitsausrüstung, Aufenthalts- und
Gerätecontainer, sowie
sonstige Arbeits- und Hilfsmittel, die zur Ausführung
der
Leistungen des AN erforderlich sind.

Das Hebezeug für die Ausführung des AN beinhaltet
sämtl. für die
Montage im Außenraum und im Gebäudeinneren benötigten
Geräte (z. B . Mobilkran, Hubwagen, Flaschenzüge,
sonst.)
Dabei zu bachten: ein Baukran wird seitens des AG
nicht gestellt.

Die Einzelstandzeiten und jeweiligen
Arbeitsunterbrechungen
sind gemäß Montagekonzept des AN zu berücksichtigen.

Arbeitsgerüst und Sicherungseinrichtungen für
nachfolgende
Kleinarbeiten, wie Montage von Anschlussblechen,
Kleineisenteilen, Beschichtungsarbeiten und sonstige
Restarbeiten sind grundsätzlich bis zum Abschluss der
Arbeiten
als Nebenleistung zu kalkulieren.

Nach Beendigung der eigenen Arbeiten ist die
Baustelleneinrichtung vollständig zu räumen. Alle
benutzten
Räumlichkeiten, Freiflächen und Wege, Straßen sind nach
Abschluss der Arbeiten dem ursprünglichen Zustand
entsprechend
wieder herzurichten und zu reinigen.

Abrechnung erfolgt anteilig nach Baufortschritt, ab
Montagebeginn.
Menge: 1,000 St

**1.1.2 Werk - und Montageplanung, Holztragwerk SH**
Erstellen der Werk- und Montageplanung mit
Werkstattzeichnungen und Ausführungsstatik für die
beschriebenen Konstruktionen des Holzbaus SH, die über
die
gemäß VOB/C als Nebenleistung zu erbringenden
Zeichnungen
hinausgehen.

Die Werkstattplanung beinhaltet:
Darstellung der kompletten Konstruktion, mind. im
Maßstab
1:50
Detaildarstellung sämtliche Knotenpunkte, Montagestöße,
Verbindungen und Auflager
Ausführungsstatik, Bemessung und stat. Nachweis
sämtlicher
Holzverbindungen, gem. Zulassung
Abstimmung mit Architekt, Statik und Bauüberwachung,
einschl. Prüfläufe, Überarbeitung nach Bedarf bis
Freigabe
Einreichen und Einholen der erforderlichen
Genehmigungen
beim Prüfstatiker, bis zur Genehmigung und Freigabe
Profillisten

Die für die Gestaltung relevanten Anforderungen gem.
der
Baubeschreibungen und Vorgaben der Detailplanung sind
mit der
Werkstattplanung zu erfüllen.

Als Arbeitsgrundlage werden dem AN die Holzbaupläne des
Statikers, sowie Ausführungspläne und Objektpläne des
Architekten als dwg-Dateien zur Verwendung übergeben.

Die Planungsmaße der bauseitigen Rohbaukonstruktion
sind als
Nebenleistung durch den AN eigenverantwortlich zu
prüfen.
Abweichungen zu den Planungsmaßen aufgrund von
Bautoleranzen sind vorab der Bauleitung anzuzeigen und
in der
WMP zu berücksichtigen.

Die Werkstattpläne mit Profillisten zur Abrechnung,
einschl.
Aufmassdokumente, sind beim AG 1-fach in Papierform
und im
Dateiformat (pdf) zur Prüfung einzureichen. Etwaige
Korrekturen
sind vom AN einzuarbeiten.

Vom AG freigegebene Pläne mit eingearbeiteten
Korrekturen sind
2-fach in Papierform sowie in Dateiform ( dwg / dxf
und pdf.) zu
übergeben.
Menge: 1,000 St

**1.1.3 Ausführungsstatik HVB-Decke**
Ausführungsstatik, statischer Nachweis der
Holz-Beton-Verbunddecke nach EN 1995, Eurocode 5, auf
Grundlage der Zulassung der vom AN gewählten
Verbindungsmittel.

Erstellen, Abstimmen, Einreichen und Einhohlen der
Freigabe beim
Prüfingenieur, einschl. ggf. erforderliches
Überarbeiten bis zur
Freigabe durch den Prüfingenieur.
Menge: 1,000 St

#### Unbenannt 1.2 Holztragwerk SH - Bauholz liefern

**1.2.1 KVH-NSI liefern, Gebr-kl 0, Lärche FKH C24, B 8cm, H 22cm, L bis 6m**
Konstruktionsvollholz, nicht sichtbar, nur liefern,
Holzart Lärche,
Farbkernholz, Gebrauchsklasse 0 DIN 68800-1, ohne
chemischen
Holzschutz, Festigkeitsklasse C 24 DIN EN 338,
Sortierklasse S 10
DIN 4074-1, Keilzinkung zulässig, herzgetrennt DIN
68365,
mittlere Holzfeuchte 15 % (+/- 3 %), egalisiert und
gefast,
zulässige Abweichung vom Querschnitt +/- 1 mm, für:

Sparren 78 Stk, b/h = 8/22cm, Einzellänge bis 6 m
Firstbalken 2 Stk, b/h = 12/15 cm, Gesamtlänge bis 12 m
Wechsel

Ausführung nach Holzbauplan ST007
sowie
Profilschnitte in Detailplan Nr.-.059
und Baubeschreibung 1
Menge: 9,000 m3

**1.2.2 BSH liefern, Gebr-kl 0, Lärche FKH GL24h, Sichtqualität, B 10-14cm, H 14-28cm, L bis 10m**
Brettschichtholz nur liefern, Holzart Lärche,
Farbkernholz,
Nutzungsklasse 1 DIN EN 1995-1-1, Gebrauchsklasse 0 DIN
68800-1, ohne chemischen Holzschutz, Festigkeitsklasse
GL 24h
DIN EN 14080, Oberfläche Sichtqualität (gehobelt,
Bläue und
Rotstreifigkeit auf 10 % der Oberfläche und fest
verwachsene Äste
zulässig, Ausfalläste ab Durchmesser 20 mm werden
ersetzt),
Lamellendicke max. 35 mm, Fugenfarbe hell, Ausführung
gemäß
Zeichnung, für:

7 Stk, Zugbinder Dachkonstruktion, 8/16cm, Einzellänge
 bis 10 m
64 Stk. Deckenbalken, 10/28cm, Einzellängen variierend
 bis 10 m
152 Stk. Zwischenbalken, 10/28cm, Einzellängen ca. 66cm
1 Stk. Decken-Randbalken, 14/28cm, Einzellänge bis 12 m
7 Stk. Innenstützen und Balken, 14/14cm, Einzellängen
 bis 4 m

Ausführung nach Holzbauplan ST003 und ST007
sowie
Profilschnitte in Detailplan Nr. -.059
und Baubeschreibung 1
Menge: 15,500 m3

**1.2.3 BSH liefern, Gebr-kl 3.1,Lärche FKH GL24h, Sichtqualität, B 30, H20, L bis 10m**
Brettschichtholz nur liefern, Holzart Lärche,
Farbkernholz,
Nutzungsklasse 3 DIN EN 1995-1-1, Gebrauchsklasse 3.1
DIN
68800-1, ohne chemischen Holzschutz, Festigkeitsklasse
GL 24h
DIN EN 14080, Oberfläche Sichtqualität (gehobelt,
Bläue und
Rotstreifigkeit auf 10 % der Oberfläche und fest
verwachsene Äste
zulässig, Ausfalläste ab Durchmesser 20 mm werden
ersetzt),
Lamellendicke max. 35 mm, Fugenfarbe hell, Ausführung
gemäß
Zeichnung und Einzelbeschreibung für:

6 Stk, Rahmholzbalken, mit Sonderquerschnitt b/h
30/20cm,
Längen bis 10 m
2 Stk, Gurtprofil, mit Sonderquerschnitt b/h 20/12cm,
 Längen bis 10 m

Die Herstellung des Sonderquerschnitt ist gem.
Beschreibung der
Nachfolgeposition als Zulage zu kalkulieren.

Ausführung nach Konstruktionsplan ST007
sowie
Profilquerschnitte in Detailplan Nr.-.059
und Baubeschreibung 1
Menge: 4,500 m3

**1.2.4 BSH liefern, Gebr-kl 3.1, Lärche FKH GL24h, Sichtqualität, B 11,5cm H 30cm, L bis 3m**
Brettschichtholz nur liefern, Holzart Lärche,
Farbkernholz,
Nutzungsklasse 3 DIN EN 1995-1-1, Gebrauchsklasse 3.1
DIN
68800-1, ohne chemischen Holzschutz, Festigkeitsklasse
GL 24h
DIN EN 14080, Oberfläche Sichtqualität (gehobelt,
Bläue und
Rotstreifigkeit auf 10 % der Oberfläche und fest
verwachsene Äste
zulässig, Ausfalläste ab Durchmesser 20 mm werden
ersetzt),
Lamellendicke max. 35 mm, Fugenfarbe hell, Ausführung
gemäß
Zeichnung und Einzelbeschreibung, für

78 Stk, Außenstützen (Sonderquerschnitt) b/h 11,5/30cm,
Längen bis 3 m
4 Stk, Eckstützen (konstruktiv) 10/28cm, Längen bis 3 m

Die Herstellung des Sonderquerschnitt ist gem.
Beschreibung der
Nachfolgeposition als Zulage zu kalkulieren,

Ausführung nach Konstruktionsplan ST003
sowie
Profilquerschnitte in Detailplan Nr.-.059
und Baubeschreibung 1
Menge: 9,000 m3

**1.2.5 Zulage zu BSH liefern Lärche FKH für Sonderzuschnitt Rahmholzbalken**
Zulage zur Lieferung BSH der Vorposition
für Sonderzuschnitt der Rahmholzbalken gem.
Profilschnitt,

Profilbreite 30 cm, Profilhöhe 20 cm,
Zuschnitt in Längsrichtung des Profils
mit Ausschnitt oben, 9/8-10cm und Abschrägung
und Auschnitt unten 12/10cm

gem. Querschnitt Riegel / Rahmholzbalken
Menge: 60,000 m

**1.2.6 Zulage zu BSH liefern Lärche FKH für Sonderzuschnitt Gurtprofil**
Zulage zur Lieferung BSH der Vorposition für
für Sonderzuschnitt des Gurtprofils (konstruktiv) gem.
Profilschnitt,

Profilbreite 18 cm, Profilhöhe (konisch) 10-12 cm,
Zuschnitt in Längsrichtung des Profils
Menge: 20,000 m

**1.2.7 Zulage zu BSH liefern Lärche FKH für Sonderzuschnitt Stützen H.1**
Zulage zur Lieferung BSH der Vorposition für
für Sonderzuschnitt der Stützen gem. Profilschnitt H.1

Profilbreite 8-12,5cm cm  (konisch), Profilhöhe 30 cm,
Zuschnitt in Längsrichtung des Profils,

mit Ausschnitte der Taschen, in Längsrichtung,
für Einbau der Führungsschienen Sonnenschutz,
beidseitig
Menge: 79,000 m

**1.2.8 Zulage zu BSH liefern Lärche FKH für Sonderzuschnitt Stützen H.2/H.3**
Zulage zur Lieferung BSH der Vorposition für
für Sonderzuschnitt der Stützen gem. Profilschnitt H.2
und H.3

Profilbreite 8-12,5cm cm  (konisch), Profilhöhe 30 cm,
Zuschnitt in Längsrichtung des Profils,

mit Ausschnitte der Taschen, in Längsrichtung,

für Einbau der Führungsschienen Sonnenschutz, einseitig
Menge: 125,000 m

**1.2.9 Zulage zu BSH liefern Lärche FKH für Sonderzuschnitt Stützen H.4**
Zulage zur Lieferung BSH der Vorposition für
Sonderzuschnitt der Stützen gem. Profilschnitt H.4

Profilbreite 8-12,5cm cm  (konisch), Profilhöhe 30 cm,
Menge: 24,000 m

**1.2.10 Furnierschichtholz liefern, Nadelholz D 45mm**
Furnierschichtholz DIN EN 14374, Furnierlagen
längsparallel, mit
allgemeiner bauaufsichtlicher Zulassung, nur liefern.

Holzarten Fichte oder Kiefer,
geeignet für aussteifende Konstruktion als Randriegel
nach Statik,
Nutzungsklasse 3 DIN EN 1995-1-1, Gebrauchsklasse 0
DIN 68800-1, ohne chemischen Holzschutz, Oberfläche
ungeschliffen,

Dicke 45 mm, Breite 125cm, Einzellänge bis 16 m,

Mindest-Biegefestigkeit - flachkant, parallel zur
Faser des
Furnierschichtholzes (fm,0,flat,k) 48 N/mm2,
Anteil der Zusatzstoffe 56 kg/m³ Rohdichte 480-580
kg/m³
Brandverhalten D-s2,d0 nach DIN 14374,
die Vorlage einer Leistungserklärung als Bestandteil
des
CE-Zeichens ist erforderlich.

Abrechnung / m²
Menge: 75,000 m2

**1.2.11 Dachschalung OSB-4 liefern**
Dachschalung als aussteifende Dachscheibe und als
Untergrund
für bauseitige Dachdeckung nur liefern.

Gebrauchsklasse 0 DIN 68800-1, ohne chemischen
Holzschutz,
Plattentyp OSB/4 DIN EN 300, Dicke 25 mm, mit Nut- und
Feder,
Menge: 340,000 m2

#### Unbenannt 1.3 Holztragwerk SH - Bauholz abbinden / einbauen

*Hinweis*
Die Beschreibungen der nachfolgenden Abbund-Positionen
verstehen sich grundsätzlich inkl. Lieferung und
Einbau aller
kleinteiligen Verbindungsmittel wie Nägel,
Sparrennägel und
Holzschrauben, Vollgewindeschrauben bis zu einer Länge
von
120mm, sowie sonstige, kleinteilige
Verbindungselemente, soweit
nicht in den Einzelpositionen gesondert ausgeschrieben.

Diese Verbindungsmittel sind in die Abbund-Positionen
der
Profilhölzer und Furnierschichtholzplatten
einzukalkulieren.

Vollgewindeschrauben, der statisch relevanten
Anschlüsse, ab
einer Länge von 120mm und sind zusätzlich zu den
Abbund-Positionen zu kalkulieren und werden / Stk. nach
Einzelpositionen abgerechnet.

Besondere Verbindungsmittel wie Beton-Anker, Stützfüße,
Stirnholzverbinder werden nach Einzelpositionen
abgerechnet.

Der Abbund der Furnierschichtholzplatten für
aussteifende
Bauteile wie Dachscheiben und Wandscheiben ist inkl.
der
Befestigungsmittel durch Nägel oder Schrauben n.
statischen
Vorgaben zu kalkulieren.

Mit der Werk- und Montageplanung sind die Datenblätter
der
Hersteller mit den technischen und statischen
Spezifikationen
aller statisch relevanten Verbundmittel und
Furnierschichtholzplatten zur Prüfung und Freigabe
durch den
Statiker / bzw. Prüfingenieur einzureichen.

**1.3.1 Abbinden, Aufstellen KVH-SI Lärche, B 8cm, H 22cm, L bis 6m, Dachsparren**
Abbinden und Aufstellen oder Verlegen des
Konstruktionsvollholz,
im Bereich des Dachüberstandes sichtbar, Holzart
Lärche, Breite 8
cm, Höhe 22 cm, Einzellänge bis 6 m, als Sparren der
Dachkonstruktion, Sparrendach, Satteldachform,
Dachneigung
über 20 bis 25 Grad, Anschlüsse zimmermannsmäßig,
Ausführung
gemäß Zeichnung und Einzelbeschreibung,

Auflager auf Rahmholzbalken mit Fersenversatz,
Verbindungsmittel n. Statik,
im Anschluss Firstbalken mit Versatz, Verbindungen
geschraubt,
Vollgewindeschrauben, 2 x 6/200 je Anschluss

Abbund für 78 Stk. Sparren, b/h = 8/22cm, Einzellänge
bis 6 m,
im Auflager verschraubt mit Rahmholzbalken,
Vollgewindeschrauben 8/260

Ausführung nach Konstruktionsplan ST007
sowie
Profilschnitte gem. V.-Schnitte in Detailplan Nr. -.059
und Baubeschreibung 1

Abrechnung / m
inkl. Zuschnitt mit Versatz und Versenversatz
Menge: 440,000 m

**1.3.2 Zulage zu Dachsparren für Nachbearbeitung Sparrenköpfe**
Zulage für die Oberflächen-Nachbearbeitung der
Sparrenköpfe
im Bereich des Dachüberstandes, Holzoberfläche der
Sparrenköpfe im Dachüberstand durch Hobeln, Glätten,
Schleifen
für Oberflächenqualität sichtbar nachbearbeiten, Länge
der
Dachüberstände ca. 80cmm

Abrechnung / St
Menge: 78,000 St

**1.3.3 Zulage zu Dachsparren für Liefern/ Abbund Sparrenverstärkung**
Zulage zu Dachsparren 8/22 cm, für
Liefern und Abbund der beidseitigen Verstärkung der
Sparren für
kraftschlüssigen Anschluss, der Zugbalken und
Lastabtrag der
H-Lasten,
Sparrenverstärkung bestehnd aus 2 Stk. Bohlen b/h =
6/20 aus
KVH C24,
Einsatz für Nutzungsklasse 3.1,
l= ca. 125, mit Versenversatz im Auflager,
Verbindung mit Sparren geschraubt nach Statik,
Holzschrauben 2 x 12 St 6/100

Zuschnitt und Ausführung gem.
Holzbauplan ST007, Schnitt A und Statik

Abrechnung als Zulage / Stk, je Anschluss (beidseitig)
inkl. Zuschnitt und sämtl. Verbund- /
Befestigungsmittel
Menge: 14,000 St

**1.3.4 Zulage zu Dachsparren für Liefern/ Einbau Zwischenlage**
Zulage zu Dachsparren 8/22 cm, für
druckfeste Zwischenlage, Höhenausgleich

Liefern und Verlegen der Zwischenlage zw. Randsparren
und
STB-Wand aus druckfester Holzfasserplatte,
Schichtdicken ca. 10-40mm nach Aufmaß,
Schichtdicken können gem. Bautoleranz im Rohbau
variieren
Druckfestigkeit >200kPa,
Einbau in Fuge zw. STB-Wand und Randsparren der
Giebelseiten,
Sparren sind für Höhenausgleich mit Hartholzplatten zu
unterlegen

Ausführung gem.
Holzbauplan ST007, Schnitt B
Plan 059 und Plan 061, Detail V.6

Abrechnung / m als Zulage zur Vorposition
Menge: 18,000 m

**1.3.5 Zulage zu Dachsparren für Bohrungen**
Zualeg zu Dachsparren 8/22 cm, für
Bohrungen d=25mm vor Ort zur Durchführung von Kabel der
Elektroinstallation
nach statischen Vorgaben und Angaben der
Elektroinstalltion

Abrechnung / St
Ausführung nur auf Anweisung
Menge: 300,000 St

**1.3.6 Abbinden, Aufstellen KVH-NSI Lärche, B 12cm H 12cm L bis 6m, Firstbalken**
Abbinden und Aufstellen oder Verlegen des
Konstruktionsvollholzes, nicht sichtbar, Holzart
Lärche, Breite 12
cm, Höhe 15 cm, Einzellänge bis 15 m, als
Dachkonstruktion,
Sparrendach, Satteldachform, Dachneigung über 20 bis
25 Grad,
Anschlüsse zimmermannsmäßig, Ausführung gemäß Zeichnung
und Einzelbeschreibung,

Abbund, inkl. Zuschnitt für Profilquerschnitt, für
Firstbalken, aus
b/h = 12/15cm, Firstlänge ca. 31 m
1 bis 2 Montagestöße möglich, Stöße nach stat.
Vorgaben,
verschraubt mit Sparren n. Statik,
Vollgewindeschrauben, 2 x 6/200 je Anschluss

Ausführung nach Konstruktionsplan ST007
sowie
Profilschnitte gem. V.-Schnitt in Detailplan Nr. -.059
und Baubeschreibung 1
Menge: 31,000 m

**1.3.7 Abbinden/ Aufstellen BSH Lärche FKH, B 8cm H 16cm L bis 10m, Zugbinder**
Abbinden und Aufstellen oder Verlegen des
Brettschichtholzes,
Holzart Lärche, Farbkernholz, Oberfläche Sichtqualität
(gehobelt,
Bläue und Rotstreifigkeit auf 10 % der Oberfläche und
fest
verwachsene Äste zulässig, Ausfalläste ab Durchmesser
20 mm
werden ersetzt), Breite 8 cm, Höhe 16 cm, Einzellänge
bis 10 m,
als Balkenlage der Zugbinder, Anschlüsse
zimmermannsmäßig,
Ausführung gemäß Zeichnung und Einzelbeschreibung,

Abbund für Zugbinder der Dachkonstruktion,
7 Stk, b/h = 8/16cm, Einzellänge bis 10 m,
Anschluss Rahmholzbalken mit Versatz,
Anschluss an Sparren mit Versenversatz und
Sparrenverstärkung,
Sparrenverstärkung ist gem. Beschreibung als Zulage der
Vorposition zu kaslkulieren,

Abbund inkl. aller Befestigungsmittel, Versatz und
Versenversatz,

Ausführung nach Konstruktionsplan ST007, Schnitt A und
Statik
sowie
Profilschnitte gem. V.-Schnitte in Detailplan Nr. -.059
und Baubeschreibung 1
Menge: 67,000 m

**1.3.8 Zulage zu Abbinden/ Aufstellen BSH Zugbinder für Montagestoß**
Zulage zu Abbinden, Aufstellen/Verlegen BSH Zugbinder
8/16,
für Herstellen Montagstoß als ingenieurtechnische
Verbindung mit
geradem Blatt, zur Durchführung des Balken durch
bauseitige
Wandöffnungen in STB-Innenwand, Achse S-5 bis S-7 (s.
Werkplan
Schnitt A), Lage nach Vorgabe Statik.

Stehend in Querschnitt 8/16, Blattlänge bis 1,20m
Stoß sichtbar, Verbinder und Stabdübel Edelstahl,
mit Stabdübel gefasst 10/80, ca. 30 Stk  und
Einschubblech 2-3mm

(Kalkulation; Angaben Tragwerksplanung vor Baubeginn)
Menge: 3,000 St

**1.3.9 Abbinden/ Aufstellen BSH Lärche FKH B 30cm H 20cm L bis 10m Rahmholz-Balken,**
Abbinden und Aufstellen oder Verlegen des
Brettschichtholzes,
Holzart Lärche, Farbkernholz, Oberfläche Sichtqualität
(gehobelt,
Bläue und Rotstreifigkeit auf 10 % der Oberfläche und
fest
verwachsene Äste zulässig, Ausfalläste ab Durchmesser
20 mm
werden ersetzt), Breite 30 cm, Höhe 20 cm, Einzellänge
bis 10 m,
als Aussteifungskonstruktion, Anschlüsse
zimmermannsmäßig,
Ausführung gemäß Zeichnung und Einzelbeschreibung,

Profilzuschnitt aus BSH 30/20 gem. V-Schnitt in Plan
-.059
(s. Zulageposition 1.2.5),

Abbund für Rahmholz-Balken im Traufbereich,
Sparrendach,
Gesamtlänge 2 x 30m, aus 6 Teilstücken, Einzellängen
ca. 10m,
im Eckbereich mit Eckblatt und Gehrungsschnitt für
verdeckte
Verbindung mit Gurtprofil der Nachfolgeposition,
Montagestöße
mit geradem Blatt,

aufliegend auf Außenstützen, mit Stützen von oben
verschraubt,
mit Vollgewindeschrauben 2 x 8/200 je Anschlusspunkt,
in
Sackbohrungen,
Achsabstand der Anschlusspunkte 76cm,

Ausführung nach Konstruktionsplan ST007,
sowie V.-Schnitte und Teilansicht in Detailplan Nr.
-.059
und Baubeschreibung 1

Abrechnung /m, inkl. Versatz
Menge: 61,000 m

**1.3.10 Zulage zu Abbinden/ Aufstellen BSH Rahmholz-Balken für Montagestoß**
Zulage zu Abbinden Aufstellen/Verlegen BSH
Rahmholz-Balken,
für Herstellen Montagstoß mit geradem Blatt,
Stöße geschraubt mit Vollgewindeschrauben, 2 x 6/140,
in Sackbohrung, mit Quellholzdübeln abgedeckt

Abrechnung / St
Menge: 4,000 St

**1.3.11 Abbinden/ Aufstellen BSH Lärche FKH, B 30cm H 20cm L bis 10m, Gurtprofil**
Abbinden und Aufstellen oder Verlegen des
Brettschichtholzes,
Holzart Lärche, Farbkernholz, Oberfläche Sichtqualität
(gehobelt,
Bläue und Rotstreifigkeit auf 10 % der Oberfläche und
fest
verwachsene Äste zulässig, Ausfalläste ab Durchmesser
20 mm
werden ersetzt), Breite 20 cm, Höhe 10-12 cm,
Einzellänge bis
10 m, Anschlüsse zimmermannsmäßig, Ausführung gemäß
Zeichnung und Einzelbeschreibung,

Abbund für Gurtprofil der Giebelfassaden,
Profil mit trapezförmigem Zuschnitt (s. Zulageposition
1.2.6),
konstruktiv,

im Eckbereich mit Gehrungsschnitt für verdeckte
Verbindung mit
Rahmholz-Balken, geschraubt, Vollgewindeschrauben 2 x
6/200,
abgedeckt,

Profilschnitte gem. V-Schnitt in Detailplan Nr. -.059
und Baubeschreibung 1

Einzellängen ca. 9,70m
Anzahl: 2 St
Menge: 20,000 m

**1.3.12 Abbinden/ Aufstellen BSH Lärche FKH, B 8-11,5cm H 30cm L bis 3m Stützen**
Abbinden und Aufstellen oder Verlegen des
Brettschichtholzes,
Holzart Lärche, Farbkernholz, Oberfläche Sichtqualität
(gehobelt,
Bläue und Rotstreifigkeit auf 10 % der Oberfläche und
fest
verwachsene Äste zulässig, Ausfalläste ab Durchmesser
20 mm
werden ersetzt),

Abbund für Außenstützen der Längsfassaden,
Profilquerschnitt konisch / trapezförmig (s.
Zulageposition
1.2.7-9)
variierend gem. H-Schnitte in Plan Nr.- 059,

Breite 8 bis 11,5 cm, Höhe 30cm, Einzellänge bis 3 m,
als Stützen
vor der Außenfassade, tragend, Anschlüsse
zimmermannsmäßig,
Ausführung gemäß Zeichnung und Einzelbeschreibung,

oberer Anschluss an Rahmholzbalken der Vorposition,
geschraubt
mit Versatz,
unterer Anschluss stirnseitig an Deckenbalken der
Nachposition,
aufstehend mit Versatz, verdeckte Verbindung mit
gekreuzten
Vollgewindeschrauben, 4 St je Anschluss, Schraubköpfe
versenkt
mit Sackbohrung, im Sichtbereich mit Quellholzdübeln
abgedeckt

Einzellängen ca. 2,80 m
Anzahl: 78 St

Ausführung nach Konstruktionsplan ST003 und ST007
sowie
horizontale und vertikale Profilschnitte gem.
Detailplan Nr. -.059
und Baubeschreibung 1

Abrechnung /m, inkl. Versatz
Menge: 225,000 m

**1.3.13 Abbinden/ Aufstellen BSH Lärche FKH, B 10cm H 28cm L bis 3m Eck-Stützen**
Abbinden und Aufstellen oder Verlegen des
Brettschichtholzes,
Holzart Lärche, Farbkernholz, Oberfläche Sichtqualität
(gehobelt,
Bläue und Rotstreifigkeit auf 10 % der Oberfläche und
fest
verwachsene Äste zulässig, Ausfalläste ab Durchmesser
20 mm
werden ersetzt),
Breite 10 cm, Höhe 28 cm, Einzellänge bis 3 m, als
Stützen,
konstruktiv, Anschlüsse zimmermannsmäßig, Ausführung
gemäß
Zeichnung und Einzelbeschreibung,

Abbund für Eckstützen 10/28,
oberer Anschluss an Gurtprofil der Vorposition, von
hinten
verschraubt, unterer Anschluss auf Deckenbalken mit
Versatz auf
Deckenbalken aufstehend, seitl. Anschluss an konische
Stützen
der Vorposition, verdeckt von hinten verschraubt mit
Vollgewindeschrauben,

Ausführung gem. Profilschnitt und Teilansicht in
Detailplan
Nr. -.059
und Baubeschreibung 1

Einzellängen ca. 2,80 m
Anzahl: 4 St

Abrechnung /m, inkl. Versatz
Menge: 12,000 m

**1.3.14 Abbinden/ Aufstellen BSH Lärche FKH, B 10cm H 28cm L bis 10m, Deckenbalken**
Abbinden und Aufstellen oder Verlegen des
Brettschichtholzes,
Holzart Lärche, Farbkernholz, Oberfläche Sichtqualität
(gehobelt,
Bläue und Rotstreifigkeit auf 10 % der Oberfläche und
fest
verwachsene Äste zulässig, Ausfalläste ab Durchmesser
20 mm
werden ersetzt), Breite 10 cm, Höhe 28 cm, Einzellänge
bis 10 m,
als Balkenlage der Decke ü. EG, Anschlüsse
zimmermannsmäßig,
Ausführung gemäß Zeichnung und Einzelbeschreibung,

Abbund für Deckenbalken 10/28,
Auflager auf STB-Außenwand aus Leichtbeton,

Befestigung mit Winkelverbindern und Kammnägeln,
Winkelverbinder auf Krone der STB-Außenwand gedübelt,

Anschluss an Randbalken der Nachfolgeposition,
verdeckt verschraubt mit gekreuzten
Vollgewindeschrauben

Kurzstücke im Eckbereich mit Winkelverbindern, an
STB-Giebelwand gedübelt.

Anzahl 64 St,
Einzellängen von 3,60 m bis 9,40 m,
sowie 4 Kurzstücke im Eckbereich

Ausführung nach Konstruktionsplan ST003 und Statik
sowie
Profilschnitte gem. Detailplan Nr. -.059
Detail V.1 in Plan Nr. -.060
und Baubeschreibung 1
Menge: 360,000 m

**1.3.15 Abbinden/ Aufstellen BSH Lärche FKH, B 10cm H 28cm L bis 10m, Zwischenbalken**
Abbinden und Aufstellen oder Verlegen des
Brettschichtholzes,
Holzart Lärche, Farbkernholz, Oberfläche Sichtqualität
(gehobelt,
Bläue und Rotstreifigkeit auf 10 % der Oberfläche und
fest
verwachsene Äste zulässig, Ausfalläste ab Durchmesser
20 mm
werden ersetzt), Breite 10 cm, Höhe 28 cm, Einzellänge
bis 1 m,
als Zwischenbalken der Deckenbalken, Anschlüsse
zimmermannsmäßig, Ausführung gemäß Zeichnung und
Einzelbeschreibung,

Abbund für Zwischenbalken 10/28,
Einbau zwischen den Deckbalken über der STB-Außenwand,
verdeckte Verbindung an Deckenbalken mit je 4 Stk.
gekreuzten
Vollgewindeschrauben nach Statik, Schraubköpfe in
Sackloch
versenkt,

Ausführung nach Detailschn. A.1 in Konstruktionsplan
ST003 und
Statik
sowie
Detail V.1 in Plan Nr. -.060
und Baubeschreibung 1

Anzahl ca. 160 St
Einzellängen von ca. 66 cm
Abrechnung /m
Menge: 105,000 m

**1.3.16 Abbinden/ Aufstellen BSH Lärche FKH, B 10-14cm H 28cm L bis 10m, Decken-Randbalken**
Abbinden und Aufstellen oder Verlegen des
Brettschichtholzes,
Holzart Lärche, Farbkernholz, Oberfläche Sichtqualität
(gehobelt,
Bläue und Rotstreifigkeit auf 10 % der Oberfläche und
fest
verwachsene Äste zulässig, Ausfalläste ab Durchmesser
20 mm
werden ersetzt),
Breite / Höhe 10/28 cm und 14/28,
Einzellängen variierend bis ca. 9 m, als Randbalken der
Deckenbalken,
Einbau an Deckenöffnung der Innentreppe und an
STB-Innenwand,
Anschlüsse zimmermannsmäßig, Ausführung gemäß Zeichnung
und Einzelbeschreibung,

Abbund der Randbalken für Anschluss Deckenbalken,
- Balken 10/28 an STB-Innenwand gedübelt,
- Balken 14/28 auf Stützen der Nachfolgeposition
aufliegend,
Verbindung mit Deckenbalken und Stützen verdeckt
geschraubt,
mittels gekreuzter Vollgewindeschrauben

Ausführung nach Konstruktionsplan ST003 und Statik
sowie Plan Nr.- 100
und Baubeschreibung 1
Menge: 24,000 m

**1.3.17 Abbinden/ Aufstellen BSH Lärche FKH, B 14cm H 14cm L bis 4m, Stützen/ Balken**
Abbinden und Aufstellen oder Verlegen des
Brettschichtholzes,
Holzart Lärche, Farbkernholz, Oberfläche Sichtqualität
(gehobelt,
Bläue und Rotstreifigkeit auf 10 % der Oberfläche und
fest
verwachsene Äste zulässig, Ausfalläste ab Durchmesser
20 mm
werden ersetzt), Querschnitt 14/14cm

Abbund für Stützen Diagonal-Balken, Einzellängen
variierend bis
ca. 4 m,
Anschlüsse zimmermannsmäßig, Ausführung gemäß Zeichnung
und Einzelbeschreibung,

Stützen aufstehend auf STB-Bodenplatte, oberer
Anschluss an
Randbalken der Vorposition, Einbau an Deckenöffnung der
Innentreppe, Balken zwischen den Stützen gespannt,
vorgerichtet
zur Befestigung der Treppenwange,
Verbindungen verdeckt geschraubt mit
Vollgewindeschrauben
6/180 in Sackloch,

Ausführung nach Konstruktionsplan ST003 und Statik,
sowie Plan Nr.- 100
und Baubeschreibung 1

Anzahl 7 St
Einzellängen von 2,20 m bis 2,40 m
Menge: 21,000 m

**1.3.18 Furnierschichtholz einbauen, Nadelholz D 45mm, Randriegel**
Furnierschichtholz DIN EN 14374 der Lieferposition,
Furnierlagen längsparallel, mit allgemeiner
bauaufsichtlicher
Zulassung, als aussteifende Konstruktion für
Randriegel nach
Statik einbauen / verlegen,

Nutzungsklasse 3 DIN EN 1995-1-1, Gebrauchsklasse 0 DIN
68800-1, ohne chemischen Holzschutz, Oberfläche
ungeschliffen,
Dicke 45 mm, Breite 125cm, Einzellänge bis 16 m,

Ausführung als Holz-Mehrfeldträger der
Dachkonstruktion,
Sparrendach, Satteldachform, Dachneigung 21°, zur
Ableitung der
Horizontallasten aus Dachschub, sowie als Zug- und
Druckgurt der
Dachscheiben.

Einzellängen n. Statik, 14,48 m
Stoß in Gebäudemitte, mit Versatz, verschraubt,
Ausführung des
Plattenstoßes zug- und druckfest, Befestigung auf
Sparren mit
Sparrennägel 5.1/100

inkl. Zuschnitt und sämtl. Verbund- /
Befestigungsmittel

Ausführung gem.
Holzbauplan ST007, Schnitt A und C

Abrechnung / m2
Menge: 75,000 m2

**1.3.19 Dachscheibe OSB-4 einbauen, OSB/4 D 25mm**
Dachschalung als aussteifende Dachscheibe und als
Untergrund
für bauseitige Dachdeckung nach stat. Vorgaben
einbauen /
verlegen,

Plattentyp OSB/4 DIN EN 300, Dicke 25 mm, mit Nut- und
Feder,
Befestigung auf Dachsparren mit Nägeln, Ausführung
gemäß
Zeichnung,
Dachform Satteldach, Dachneigung 21°

Verlegung in max. großen Einzelplatten mit versetzten
Stößen,
Plattenlängen über mind. 3 Sparrenachsen,
vernageln auf allen Balken der Sparren nach Statik

Zeichnungs-Nr 'Holzbauplan ST007'

Abrechnung / m2, inkl. aller Befestigungsmittel
Menge: 340,000 m2

**1.3.20 Zulage zu Dachscheibe OSB-4 für Dachausschnitte d 15-20cm**
Zulage für das Herstellen von kreisrunden Ausschnitten
in der
Dachscheibe aus OSB-4 für die Dachdurchführung von
Strangentlüfter (u.ä.) der Sanitärinstallation,
Durchmesser 10-20cm, mit unterseitiger Verstärkung der
Dachscheibe durch Plattenaufdoppelung.

Kreisausschnitt d 15-20cm
Menge: 2,000 St

**1.3.21 Zulage zu Dachscheibe OSB-4 für Bohrungen d 20-50mm**
Zulage für das Herstellen von Bohrungen in der
Dachscheibe aus
OSB-4, für die Dachdurchführung von Leitungen der
Elektroinstallation.

Durchmesser 20-50mm
Menge: 50,000 St

#### Unbenannt 1.4 Holztragwerk SH - Verbundmittel und Kleineisenteile

**1.4.1 Zulage zu Gurtprofil für Konsolen**
Herstellen Liefern und Einbau der Konsolen
zur Montage, Befestigung des Gurtprofil b/h 18/10-12,
an STB-Giebelwand gedübelt, mit Gurtprofil verdeckt
verschraubt,

Konsolen aus Edelstahl V2-A, bestehend Winkelstücken,
z.B.
L-200/100/10 oder ähnlich nach Wahl des AN, Konsolen
lage- und
höhenjustierbar,
inkl. der Betondübel und Bohrungen in STB-Wand,

Profilschnitte gem. V-Schnitt in Detailplan Nr. -.059
Menge: 8,000 St

**1.4.2 Stützenfuß/-schuh Stahl verzinkt**
Stützenfuß/-schuh, Stahl verzinkt, für Stütze KVH 14/14
einschl. Verbindungsmittel und Aufschrauben an Stützen,
einschl. Verdübelung in Stahlbeton.

Einbau auf STB-Bodenplatte, verdeckt im Bodenaufbau
Menge: 3,000 St

**1.4.3 Selbstschneid. Vollgewindeschrauben liefern, ab 120mm bis 6 x 200**
Lieferung von selbstschneidenden Vollgewindeschrauben
gemäß ETA (European Technical Assessment - Europäisch
technische Bewertung);
In der Kalkulation sind Dimensionen ab 120mm bis 6 x
200 zu
berücksichtigen.

Liefern und Einbau nach Zulassung
Menge: 500,000 St

**1.4.4 Selbstschneid. Vollgewindeschrauben liefern, bis 6 x 260**
Lieferung von selbstschneidenden Vollgewindeschrauben
gemäß ETA (European Technical Assessment - Europäisch
technische Bewertung);
In der Kalkulation sind Dimensionen bis 6 x 260 zu
berücksichtigen.

Liefern und Einbau nach Zulassung
Menge: 500,000 St

**1.4.5 Selbstschneid. Vollgewindeschrauben liefern, bis 8 x 260**
Lieferung von selbstschneidenden Vollgewindeschrauben
gemäß ETA (European Technical Assessment - Europäisch
technische Bewertung);
In der Kalkulation sind Dimensionen bis 8 x 260 zu
berücksichtigen.

Liefern und Einbau nach Zulassung
Menge: 200,000 St

**1.4.6 Selbstschneid Vollgewindeschrauben liefern, bis 8 x 340**
Lieferung von selbstschneidenden Vollgewindeschrauben
gemäß ETA (European Technical Assessment - Europäisch
technische Bewertung);
In der Kalkulation sind Dimensionen bis 8 x 340 zu
berücksichtigen.

Liefern und Einbau nach Zulassung
Menge: 400,000 St

**1.4.7 Winkelverbinder mit Rippen 88x88x65, t 2 mm**
Winkelverbinder mit Rippen 88x88x65, t = 2 mm
inkl. der vollständige Vernagelung mit Kammnägeln n.
Zulassung
Menge: 50,000 St

**1.4.8 Winkelverbinder mit Rippen 105x105x90, t 2mm**
Winkelverbinder mit Rippen 105x105x90, t = 2mm
inkl. der vollständige Vernagelung mit Kammnägeln n.
Zulassung
Menge: 150,000 St

**1.4.9 Betonanker Stahl verzinkt M10-100**
Betonanker, Stahl verzinkt, verz. M10-100, liefern und
nach
bauaufs. Zulassung einbauen, einschl. Herstellen der
Bohrung in
STB, aussaugen, Dübel verkleben
Menge: 30,000 St

**1.4.10 Betonanker Stahl verzinkt M12-100**
Betonanker, Stahl verzinkt, verz M12-100, liefern und
nach
bauaufs. Zulassung einbauen, einschl. Herstellen der
Bohrung in
STB, aussaugen, Dübel verkleben
Menge: 160,000 St

**1.4.11 Betonanker Stahl verzinkt M12-160**
Betonanker, Stahl verzinkt, verz M12-160, liefern und
nach
bauaufs. Zulassung einbauen, einschl. Herstellen der
Bohrung in
STB, aussaugen, Dübel verkleben
Menge: 110,000 St

**1.4.12 Stabdübel beidseitig gefast Stahl niro Durchm. 8mm L 80-120mm**
STLB-Bau 2023-10 016
Stabdübel, beidseitig gefast, aus nichtrostendem Stahl,
Durchmesser 8 mm, Länge über 80 bis 120 mm, für
Blattstoß,
einschl. Bohrung in Holz und Stahl, mehrschnittig,
durch ein
Stahlblech, Dicke 2 mm.
Menge: 100,000 St

**1.4.13 Stabdübel beidseitig gefast Stahl niro Durchm. 10mm L 120-170mm**
STLB-Bau 2023-10 016
Stabdübel, beidseitig gefast, aus nichtrostendem Stahl,
Durchmesser 10 mm, Länge über 120 bis 170 mm, für
Blattstoß,
einschl. Bohrung in Holz und Stahl, mehrschnittig,
durch ein
Stahlblech, Dicke 2 mm.
Menge: 100,000 St

**1.4.14 Anschweißteil, Stabdübelblech, Stegpl. bis 2kg, D bis 5mm, 13-16Bohrungen**
STLB-Bau 2023-10 016
Anschweißteil aus Flachstahl, als Stabdübelblech,
Stegplatte,
Einzelgewicht bis 2 kg, Dicke bis 5 mm, 13 bis 16
Bohrungen, aus
Stahl, verzinkt.
Menge: 10,000 St

**1.4.15 Anschweißteil, Stabdübelblech, Stegpl. 2-3kg, D bis 5mm, 17-20 Bohrungen**
STLB-Bau 2023-10 016
Anschweißteil aus Flachstahl, als Stabdübelblech,
Stegplatte,
Einzelgewicht über 2 bis 3 kg, Dicke bis 5 mm, 17 bis
20
Bohrungen, aus Stahl, verzinkt, aus 2 Stahlteilen
verschweißt.
Menge: 10,000 St

**1.4.16 Wechselung Sparren**
STLB-Bau 2023-10 016
Wechselung an Sparren.
Menge: 1,000 St

**1.4.17 Wechselung Balken**
STLB-Bau 2023-10 016
Wechselung an Balken.
Menge: 1,000 St

**1.4.18 Einfacher Versatz Balken**
STLB-Bau 2023-10 016
Einfacher Versatz an Balken.
Menge: 100,000 St

**1.4.19 Sackbohrung**
Sackbohrung, d = 20 bis 40mm, herstellen,
für Versenken von Schraubköpfen im Holz
Menge: 1000,000 St

**1.4.20 Verstöpselung mit Querholzdübel**
Verstöpselung mit Querholzdübel, Holzart Lärche,
zur Abdeckung von Schraubköpfen in Sackbohrung
herstellen,
einleimen und oberflächengleich überschleifen.
Menge: 200,000 St

#### Unbenannt 1.5 Liefern, Verlegen sonstige Bauteile und Dämmschichten

**1.5.1 Furnierschichtholzplatten liefern/ einbauen, zw. Sparren**
Einzelstücke aus
Furnierschichtholz DIN EN 14374, Furnierlagen
längsparallel,
liefern und zwischen den Dachsparren einbauen,

Holzarten Fichte oder Kiefer,
Nutzungsklasse 3 DIN EN 1995-1-1, Gebrauchsklasse 0 DIN
68800-1, ohne chemischen Holzschutz, Oberfläche
ungeschliffen,

Einzelstücke mit Länge ca. 68cm, Breite ca. 25cm,
Dicke 25mm,
einseitig mit Schrägschnitt im Winkel der Dachneigung,
Anzahl 78 St,

Einbau als Abtrennung des Zwischenraumes zw. den
Sparren,
Rahmholzbalken und Dachschalung, konstruktiv,

verdeckte Befestigung an Sparren mit Winkelverbindern
o.ä. nach
Wahl des AN, genagelt oder geschraubt,

Ausführung gem.
Detail V.2a in Plan -.060

Abrechnung / St,
inkl. Zuschnitt und sämtl. Verbund- /
Befestigungsmittel
Menge: 78,000 St

**1.5.2 Liefern/ verlegen Hartholz-Platten, 20/22cm**
Liefern und einbauen / verlegen Hartholzplatten
als Zwischenlage und Höhenausgleich unter Deckenbalken,

Einzelabmessungen ca. 20/22cm
Dicke nach Rohbauloeranz varrierend ca.10-30mm

Ausführung gem. Schnitt A und Teilgrundriss in
Holzbauplan
ST003

Abrechnung / St,
inkl. der Verdübelung / Befestigung auf STB-Wandkrone
zur
Lagesicherung
Menge: 156,000 St

**1.5.3 Liefern/ verlegen Trennplatte, d 20mm**
Trennplatte unter Decken- und Zwischenbalken zum
Fugenverschluss auf Mauerkrone der Außenwand liefern,
zuschneiden und verlegen

Mineralfaser-Trennplatte, Schichtstärke ca. 20mm,
Einzelmaße ca. 56/53cm,
Zuschnitt und horizontaler Einbau auf Mauerkrone der
STB-Außenwand zur Verfüllung der Fuge zw.
Deckenbalkenbalken
und Mauerkrone,

die Trennplatten sind zwischen den Auflagerplatten der
Deckenbalken so zu verlegen, dass sie gegenüber der
Außenkante
der Balken beidseitig 2cm zurück stehen, sämtliche
Überstände
sind zurückzuschneiden,

Wärmeleitfähigkeit
Nennwert 0,038 W/mK
Bemessungswert 0,040 W/mK
Wasserleitdiffusionswiderstand 1

Fabrikat, z.B. ROCKWOOL Splittrock, o. glw.
Ausführung gem. Detail V.1 in Plan -.060a

Abrechnung nach Fläche /m2
Menge: 34,000 m2

**1.5.4 Abdeckung Kabelkanal, KVH, 2,5/12cm, Sichtqualität liefern/ einbauen**
Konstruktionsvollholz, sichtbar, liefern und einbauen,
Holzart Lärche, Farbkernholz,
Einsatz für Nutzungsklasse 3 DIN EN 1995-1-1,
ohne chemischen Holzschutz, Sichtqualität,

Einzelstücke mit Länge ca. 68cm, Breite 12cm, Dicke
25mm
Anzahl 25 Stk,

Einbau über Kopf, als horizontale Abdeckung des
Hohlraums für
Kabelzu zw. Rahmholzbalken und Fassade, konstruktiv.

Verdeckte Befestigung an Rahmholzbalken, Verschraubung
von
unten mit Senkschrauben, Farbe schwarz

Ausführung gem.
Detail V.2b in Plan -.060

Abrechnung / St
inkl. Zuschnitt und sämtl. Verbund- /
Befestigungsmittel
Menge: 25,000 St

**1.5.5 Traufbohle liefern und verlegen, KVH, 250/35**
Traufbohle liefern, zuschneiden und einbauen / verlegen

Konstruktionsvollholz, Querschnitt b/h = 250/35mm
Gebrauchsklasse 3.1 DIN 68800-1
Ausführung als Traufbohle, Befestigung auf Sparren
genagelt oder
geschraubt,

inkl. Zuschnitt und sämtl. Verbund- /
Befestigungsmittel

Ausführung gem.
Holzbauplan ST007, Schnitt A und C,
Plan 059 und Plan 060, Detail V.2

Ausführung nach
Plan 059 und Plan 060, Detail V.2

Abrechnung nach Länge /m
Menge: 60,000 m

**1.5.6 Liefern/ verlegen Keilbohle, 200/30-50 Vollholz NH C34 Lärche**
Keilbohle für Ausbildung Dachkante Ortgang
liefern, zuschneiden und einbauen / verlegen
Querschnitt b/h = 200/30-50mm
Konstruktionsvollholz, nicht sichtbar, Holzart Kiefer
oder Lärche
Gebrauchsklasse 3.1

Befestigung auf Dachschalung, genagelt,
inkl. Zuschnitt und sämtl. Verbund- /
Befestigungsmittel

Ausführung gem. Detailschnitt in Plan 059
Abrechnung nach Länge /m
Menge: 23,000 m

**1.5.7 Liefern/ verlegen Zwischendämmung Dachsparren 180mm**
Zwischendämmung Dachsparren 180mm liefern, zuschneiden
und einbauen / verlegen

Holzfaser-Dämmmatten
Schichthöhe 180mm, 2-lagig 100mm + 80mm
diffusionsoffen, feuchtigkeitsregulierend

Wärmeleitfähigkeit
Nennwert 0,036 W/mK
Bemessungswert 0,038 W/mK
Wasserleitdiffusionswiderstand 2

Richtfabrikat, AGEPLAN Flex, o. glw.

Abrechnung nach Fläche /m2 der 2-lagigen Schichthöhe
Menge: 285,000 m2

**1.5.8 Liefern/ verlegen Zwischendämmung Randbalken 280mm**
Zwischendämmung der Decken-Randbalken Schichtdicke
280mm,
Liefern, zuschneiden  und einbauen / verlegen

Holzfaser-Dämmmatten
Schichthöhe 280mm, 2-lagig, aus 2 x 140mm
Zuschnitt und Einbau im Zwischenraum der Deckenbalken
und
Zwischenbalken über STB-Außenwand,
Einzelmaße der auszufüllenden Hohlräume
b/l/h = ca. 37 / 66 / 28cm

Wärmeleitfähigkeit
Nennwert 0,036 W/mK
Bemessungswert 0,038 W/mK
Wasserleitdiffusionswiderstand 2

Richtfabrikat, AGEPLAN Flex, o. glw.
Ausführung gem. Detail V.1 in Plan -.060a

Abrechnung nach Fläche /m2 für die 2-lagige Schichthöhe
Menge: 23,000 m2

#### Unbenannt 1.6 Musterstücke Holzbau

**1.6.1 Musterstück, Eckstück Stütze/Deckenbalken**
Musterstück, als Teilstück
Anschluss Stütze / Deckenbalken,
mit Darstellung der Profilquerschnitte und der
Holzverbindungen
gem. Detail V-Schnitt in Plan 059

Höhe / Breite ca. 60/60cm
Menge: 1,000 St

**1.6.2 Musterstück, Rahmholzbalken mit Eckstoß/ Stütze**
Musterstück, als Teilstück
Rahmholzbalken mit Anschluss Eckstütze und Gurtprofil
mit Darstellung der Profilquerschnitte und der
Holzverbindungen
gem. Detail V-Schnitt und Teilansicht in Plan 059

Höhe / Breite / Tiefe  ca. 60/60/60cm
Menge: 1,000 St

#### Unbenannt 1.7 HVB-Decke, Schal + Betonarbeiten

**1.7.1 Liefern/ verlegen Deckenschalung HVB-Decke**
Deckenschalung für HVB-Decke liefern, zuschneiden und
auf Decken- und Randbalken einbauen / verlegen,
Brettschalung n. stat. Erfordernis auf Deckenbalken
genagelt oder
verschraubt.
Brettschalung sägerau, d=20mm
Brettbreite 18-24cm
Holzschalung verbleibt und wird nicht zurückgebaut
(verlorene
Schalung)
Menge: 250,000 m

**1.7.2 Liefern/ Einbau Verbindungsmittel HVB-Decke**
Liefern und Einbau der Holzverbinder für
Holz-Beton-Verbunddecke,
gem, Ausführungsstatik und Wahl des AN.

Einbau der Holzverbinder nach allg. Zulassung der vom
AN
gewählten Verbindungsmittel. Die Bemessung nach EN
1995,
Eurocode 5, ist Leistung des AN und in Pos. 1.1.3
anzubieten.

Nach Vorstatik sind je Deckenbalken ca. 172 Verbinder
des Typs
SFS-VB-48-7,5x165 (Fa. SFSintec) erforderlich.

Abrechnung je m / Deckenbalken
Menge: 360,000 m

**1.7.3 Liefern/ verlegen Randschalung HBV-Decke, Längsseiten**
Deckenrandschalung der HBV-Decke an den Längsseiten
liefern, zuschneiden, einbauen und nach Aushärtung der
Verfüllung wieder abbauen, entsorgen.

Ausführung als Balken ca 15/20 oder als Schalbrett mit
Abstützung an den Stützen der Holzkonstruktion,

Abrechnung je m Randschalung
inkl. sämtlicher Befestigungs- und Trennmittel,
inkl. Vorarbeiten und Nachbearbeitungen der
Deckenkante nach
Ausschalung
Menge: 60,000 m

**1.7.4 Liefern/ verlegen Randschalung HBV-Decke, Treppenöffnung**
Deckenrandschalung der HBV-Decke an den offenen
Deckenkanten der Treppenöffnung herstellen, vorhalten
und nach
Aushärtung der Verfüllung wieder abbauen, entsorgen.

Ausführung als Schalbrett, mit Abstützung gegen die
aufgehende
STB-Innenwnand. Die Deckenkante ist massgenau,
parralale zu
den Deckenrandbalken gem. Detail herzustellen. Nach
Ausschalung sind die Deckenkanten n. Erfordernis
nachzuarbeiten, bis die Deckenkante durchlaufend um
25mm zur
Außenkante der Deckenbalken zurück steht.

Abrechnung je m Randschalung
inkl. sämtlicher Befestigungs- und Trennmittel,
inkl. Vorarbeiten und Nachbearbeitungen der
Deckenkante nach
Ausschalung

Ausführung nach Detail in Plan Nr. -.100
Menge: 11,000 m

**1.7.5 Deckenausparung HBV-Decke, 110/30 - H/L**
Deckenaussparung in HVB-Decke herstellen
mit Randschalung auf Holzschalung herstellen

Querschnitt der Aussparung
l/b = 110/30
Menge: 1,000 St

**1.7.6 Deckendurchbruch HBV-Decke 0,01 - 0,05 m²**
Deckendurchbruch in HVB-Decke herstellen,
Querschnitt:  0,01 - 0,05 m²
Menge: 5,000 St

**1.7.7 Ortbeton HBV-Decke**
Ortbeton, bewehrt für Holz-Beton-Verbunddecke
Einbau auf Holzschalung über Deckenbalken 10/28
Holzschalung verbleibt und wird nicht zurückgebaut
(verlorene
Schalung)

Beton liefern, nach Bewehrung einbauen, Inkl.
Trennlage,
überlappend verlegt.
Einbau horizontal, geglättet mit erhöhten
Anforderungen an die
Ebenheit.

Beton: C25/30  XC1
Schichtdicke 8 cm

Ausführung Decke über EG

Incl. sämtlicher notwendiger Vor- und Nacharbeiten,
sowie der erforderlichen Schutzmaßnahmen und der
Abdichtungen der einzelnen, vom AN gewählten
Arbeitsfugen

Abrechnung /m2 der Deckenfläche
Menge: 250,000 m2

**1.7.8 Stabstahl für HBV-Decke ø 6-12 mm**
Betonstahlmatten und Betonstabstahl, gütegeschützt nach
DIN 488
in Abmessungen / Geometrien nach Angabe Statik.
Stabstahl ø 6-12 mm - BSt 500 A
Betonstabstahl B500A in verschiedenen Durchmessern und
Längen für Bauteile aus Ortbeton liefern, schneiden,
biegen,
verlegen und flechten inkl. Einbau von Bindedraht und
Abstandhaltern

Verlegen nach den Bewehrungsplänen.
Abrechnung nach den Stahllisten des Statikers.
Menge: 2,000 t

#### Unbenannt 1.8 Innentreppe SH

**1.8.1 Werk- und Montageplanung (WMP) Innentreppe**
Erstellen der Werk- und Montageplanung mit
Werkstattzeichnungen und Ausführungsstatik für die
Innentreppen
der Nachfolgeposition, die über die gemäß VOB/C als
Nebenleistung zu erbringenden Zeichnungen hinausgehen.

Die Werkstattplanung beinhaltet:
Darstellung der kompletten Konstruktion, mind. im
Maßstab
1:50
Detaildarstellung der Knotenpunkte, Montagestöße,
Verbindungen und Auflager
Ausführungsstatik, Bemessung und stat. Nachweis alle
satisch relevanten Bauteile und Verbindungen
Abstimmung mit Architekt, Statik und Bauüberwachung,
einschl. Prüfläufe, Überarbeitung nach Bedarf bis
Freigabe
Einreichen und Einholen der erforderlichen
Genehmigungen
beim Prüfstatiker, bis zur Genehmigung und Freigabe

Die für die Gestaltung relevanten Anforderungen gem.
Baubeschreibungen und Vorgaben der Detailplanung in
Plan- Nr. -.100 sind mit der Werkstattplanung zu
erfüllen.

Als Arbeitsgrundlage werden dem AN die Pläne des
Architekten als
dwg. zur Verwendung übergeben.

Die Einbaumaße Rohbaukonstruktion sind als
Nebenleistung
durch den AN eigenverantwortlich zu prüfen.
Abweichungen zu
den Planungsmaßen aufgrund von Bautoleranzen sind
vorab der
Bauleitung anzuzeigen und in der WMP zu
berücksichtigen.

Die Werkstattpläne sind beim AG in 1-fach in
Papierform und im
Dateiformat (pdf) zur Prüfung einzureichen. Etwaige
Korrekturen
sind vom AN einzuarbeiten.

Vom AG freigegebene Pläne mit eingearbeiteten
Korrekturen sind
2-fach in Papierform sowie in Dateiform ( dwg / dxf
und pdf.) zu
übergeben.
Menge: 1,000 St

**1.8.2 Innentreppe Holzkonstruktion**
Innentreppe als Holzkonstruktion
mit 2 Treppenläufen und einem Zwischenpodest, Verlauf
gerade,
Liefern, Herstellen und Einbauen

Treppenlauf 1: 15 Stg 17,3/30
Treppenlauf 2: 6 Stg 17,3/30
Zwischenpodest: b/l 1,30m x 1,20m

Breite der Treppe: 1,30m = li. Einbaumaß
Läge der Treppe, gesamt: ca. 7,60m incl. Podest

Konstruktion der Treppe bestehen aus:
tragende Treppenwangen aus Furnier-Mehrschichtplatte
60/320mm (z.B. Kerto), mit sägezahnartigem Zuschnitt
für
Stufenauflage gem. Zeichnung
tragende Stufenbretter, Trittstufen aus
Furnier-Mehrschichtplatte mit Trapez-Zuschnitt im
Querschnitt, d=45mm (z.B. Kerto)
Tragendes Brett für Podest, d=45mm, baugleich wie
Stufenbrett

Ausführung:
Die Auflager sind verdeckt, äußerlich nicht sichtbar
zwischen den
Wangen im Bodenaufbau auszuführen:
Auflager unten, verdeckt im Bodenaufbau, mit
Stahl-Konsolen
auf STB-Bodenplatte, oder in Bauart nach Wahl des AN
Auflager oben, verdeckt im Bodenaufbau, auf
Stahl-Konsolen
auf HBV-Decke über Deckenbalken, oder in Bauart nach
Wahl
des AN

Die Befestigung der tragenden Seitenwangen erfolgt
einseitig an Quer- und Diagonalbalken 14/14,
sowie einseitig an STB-Innenwand mittel Betonanker,
Befestigungsankler nach Statik, Abstand jeweils max.
50cm,

Die Treppenanlage ist für den geplanten Stufenbelag aus
Parkettdielen vorzurichten, Schichtdicke 30mm
Der Stufenbelag für Tritt- und Setzstufen wird
bauseits mit den
Parkettarbeiten ausgeführt, und ist nicht Inhalt des
Leistungsumfangs des AN.

Für die Treppenkonstruktion ist eine Werk- und
Montageplanung
(WMP) zu erstellen. Die WMP ist in Pos. 1.1.1.3 zu
kalkulieren.

Ausführung gem. Plan-Nr. -.100, Innentreppe

Abrechnung / St
für die gesamte Konstruktion, inkl. der Auflager oben
und unten
Menge: 1,000 St

#### Unbenannt 1.9 Unterdach, Abdichtungsbahn

**1.9.1 Unterdachbahn, regensicher, einlagig, diffusionsoffen**
Unterdach, regensicher, nach Dachdeckerfachregeln
(ZVDH),
einlagig verlegt, aus diffusionsoffener Unterdachbahn,
Sd-Wert ca.
0,02, nahtgefügte Unterdeckung (Klasse 2 gemäß
Merkblatt für
Unterdächer, Unterdeckungen und Unterspannungen des
ZVDH),
DIN EN 13859-1, lose verlegen, mechanisch befestigen,
auf
Schalung aus Holzwerkstoff.

Die Vordeckung dient als Regensicherung und
Unterdeckbahn und bildet die Vorleistung für das Gewerk
Dachdecker. Die endgültigen Anschlüsse an aufgehende
Bauteile,
Firste, Traufe, Ortgang, Rinnen etc. erfolgen durch
den Dachdecker,
die Unterdeckbahn ist entsprechend vorzuhalten und
anzulegen.
Menge: 340,000 m2

#### Unbenannt 1.10 Schützen / Beräumen

**1.10.1 Konzept für Witterungsschutz erstellen**
Erstellen eines umfänglichen Konzeptes zum Schutz
bereits
eingebauter Holzkonstruktionen des AN vor Schädigungen
durch
Witterungseinflüsse

Im Schutzkonzept sind insbesondere zu berücksichtigen:

- Einflüsse durch Wind und Regen
- Zwischenbauzustände
- Schutz während der Betonarbeiten der HBV-Verbunddecke
- Transportwege und Zugänglichkeit für die eigenen
Arbeiten
- Änderungen der Bauzustände während der Bauausführung
- Schutz der fertiggestellten Konstruktionen des AN
bis zur
Abnahme

Das Schutzkonzept ist in Textform zu erstellen,
ergänzt durch
Zeichnungen und Skizzen, erstellt auf Grundlage der
übergebenen
Bauplänen, Details und / oder den Werkstattplänen des
AN.
Es ist vor Montagebeginn einzureichen, mit dem AG und
BÜ
abzustimmen und nach Baufortschritt und Bedarf
fortzuschreiben.

Erwartet werden Schutzmaßnahmen durch gewebeverstärkte
Planen zum Schutz von flächigen Bauteilen (z.B.
Fassade Dach)
sowie Schutz der Längenbauteile, Deckenträger,
Stützen, Balken
etc. durch sturmsichere Folien, fest mit dem Bauteil
verbunden.

Abrechnung / St für das Erstellen des Schutzkonzeptes
Menge: 1,000 St

**1.10.2 Witterungsschutz gem. Schutzkonzept einrichten**
Witterungsschutz gem. Schutzkonzept des AN  nach
Baufortschritt
einrichten.

Abrechnung / St
anteilig nach Baufortschritt
Menge: 1,000 St

**1.10.3 Witterungsschutz gem. Schutzkonzept vorhalten, umbauen**
Witterungsschutz gem. Schutzkonzept des AN vorhalten,
nach
Baufortschritt umbauen und ergänzen.
Vorhaltezeit ca. 4 Monate

Abrechnung / St
anteilig nach Baufortschritt
Menge: 18,000 StWo

**1.10.4 Witterungsschutz gem. Schutzkonzept rückbauen**
Witterungsschutz gem. Schutzkonzept des AN nach
Baufortschritt
bzw. auf Abruf räumen.

Abrechnung / St
Beendigung
Menge: 1,000 St

#### Unbenannt 1.11 Stundenlohnarbeiten

*Hinweis*
Zum Stundenlohnnachweis sind Arbeiten nur auf besondere
Anordnung des AG auszuführen.

Anzubieten sind Stundenlohnverrechnungssätze für
folgende
Arbeitskräfte-Gruppen:
- Fachkräfte (z.B. Gesellen, Baufacharbeiter, Monteure)
- Hilfskräfte (z.B. Ungelernte, Angelernte,
Auszubildende, Helfer)

Der Verrechnungssatz für die jeweilige Arbeitskraft
umfasst
sämtliche Aufwendungen, wie Lohn- und Gehaltskosten,
Lohn- und
Gehaltsnebenkosten, Zuschläge, lohngebundene und
lohnunabhängige Kosten, sonstige Sozialkosten,
Gemeinkosten,
Wagnis und Gewinn.

In die Verrechnungssätze sind die Lohn- und
Gehaltskosten für die
An- und Abfahrtszeiten einzurechnen. Sie werden nicht
gesondert
vergütet. In den Stundenlohnzetteln sind nur die auf
de Baustelle
anfallenden Stunden anzugeben, nicht aber die
Wegezeiten.

**1.11.1 Stundenlohnarbeiten Fachkräfte**
Stundenlohn Fachkräfte für eventuell erforderliche
Arbeiten, die
nicht im Leistungsverzeichnis erfasst sind und gegen
Nachweis
nur auf ausdrückliche Anweisung der Bauüberwachung zur
Ausführung kommen.
Menge: 10,000 Std

**1.11.2 Stundenlohnarbeiten Hilfskräfte**
Stundenlohn Hilfskräfte für eventuell erforderliche
Arbeiten, die
nicht im Leistungsverzeichnis erfasst sind und gegen
Nachweis
nur auf ausdrückliche Anweisung der Bauüberwachung zur
Ausführung kommen.
Menge: 20,000 Std

### Unbenannt 2 Titel 2 Holzbauarbeiten - BW-Nord

*Hinweis*
Das Bauwerk-Nord ist geplant als 1-geschossiges,
ebenerdig
liegendes Ergänzungsgebäude für Nebennutzungen,
Tragwerk aus
Holz, Flachdach mit Dachbegrünung, ohne
Aufenthaltsflächen, im
Teilbereich beheizt, sonst unbeheizt.

Die Holzbauarbeiten sind Außenbereich auszuführen.

Breite der Gesamtkonstruktion: ca. 4,20m
Länge der Gesamtkonstruktion: ca. 12,88m
Höhe der Gesamtkonstruktion, ab OK Bodenplatte: ca.
4,00m

Das Holztragwerk ist als sichtbare Holzkonstruktion
geplant.
Entsprechend sorgfältig sind die Holzverbindungen
auszuführen.
Holzverbindungen im sichtbarem Bereich sind
grundsätzlich
verdeckt, (äußerlich nicht sichtbar) auszubilden.

wesentliche Teile der Tragkonstruktion sind (u.a).:
Flachdachdecke mit 1-seitiger Auskragung,
Furnierschichtholzplatte auf Trägerlage 8/22 cm,
einseitig ca.
2,30m auskragend
Rahmholz-Balken mit Kragträger und Attikaprofil,
zusammengefügt aus BSH und KVH
Stützen, Querschnitte varrierend, 8/8, 8/16, 8/24
Aussteifende Schalung aus Furnierschichtholz

#### Unbenannt 2.1 Holztragwerk BW-N - Vorbereitende Maßnahmen

**2.1.1 Baustelle/ Hebezeug einrichten, vorhalten und räumen - Titel 2 - BW-N**
Baustelle für sämtliche in der Leistungsbeschreibung
aufgeführten
Leistungen des Titel 2 für die Montagearbeiten BW-N
einrichten,
vorhalten und räumen.

Zur Baustelleneinrichtung gehören die, über die
Nebenleistung
gem. DIN 18299 hinausgehenden, aber zur fach- und
fristgerechten Durchführung notwendigen Geräte und
Maschinen,
Werkzeuge, Hebezeuge, Arbeits- / Schutzgerüste,
Sicherheitsausrüstung, Aufenthalts- und
Gerätecontainer sofern
erforderlich, sonstige Arbeits- und Hilfsmittel.

Das Hebezeug für die Ausführung des AN beinhaltet
sämtl. für die
Montage im Außenraum und im Gebäudeinneren benötigten
Geräte (z. B. Mobilkran, Hubwagen, Flaschenzüge,
sonst.) Ein
Baukran wird seitens des AG nicht gestellt.

Die Einzelstandzeiten und jeweiligen
Arbeitsunterbrechungen
sind gemäß Montagekonzept des AN zu berücksichtigen.

Nach Beendigung der eigenen Arbeiten ist die
Baustelleneinrichtung vollständig zu räumen. Alle
benutzten
Räumlichkeiten, Freiflächen und Wege, Straßen sind nach
Abschluß der Arbeiten dem ursprünglichen Zustand
entsprechend
wieder herzurichten und zu reinigen.

Abrechnung erfolgt anteilig nach Baufortschritt.
Menge: 1,000 St

**2.1.3 Werk - und Montageplanung, Holztragwerk BW-Nord**
Erstellen der Werk- und Montageplanung mit
Werkstattzeichnungen und Ausführungsstatik für alle
Positionen
im Titel 2 BW-N, beschriebenen Konstruktionen des AN,
die über
die gemäß VOB/C als Nebenleistung zu erbringenden
Zeichnungen
hinausgehen.

Die Werkstattplanung beinhaltet:
Darstellung der kompletten Konstruktion, mind. im
Maßstab
1:50
Detaildarstellung sämtliche Knotenpunkte, Montagestöße,
Verbindungen und Auflager
Ausführungsstatik, Bemessung und stat. Nachweis
sämtlicher
Holzverbindungen, gem. Zulassung
Abstimmung mit dem Architekten, Statik und
Bauüberwachung, einschl. Prüfläufe, Überarbeitung nach
Bedarf bis Freigabe
Einreichen und Einholen der erforderlichen
Genehmigungen
beim Prüfstatiker, bis zur Genehmigung und Freigabe
statischer Nachweis der Holz-Beton-Verbunddecke,
Einholen
der Freigabe durch den Prüfingenieur
Profillisten

Die für die Gestaltung relevanten Anforderungen gem.
der
Baubeschreibungen und Vorgaben der Detailplanung sind
mit der
Werkstattplanung zu erfüllen.

Als Arbeitsgrundlage werden dem AN die Holzbaupläne des
Statikers, sowie Ausführungspläne und Objektpläne des
Architekten als dwg. zur Verwendung übergeben.

Für die Werkstattplanung ist durch den AN ein Aufmaß
aller
Bauteile der bauseitigen Rohbaukonstruktion zu
erstellen, soweit
für die Maßhaltigkeit der Konstruktion des AN
erforderlich. Diese
Leistung ist Bestandteil der Werkstattplanung und wird
nicht
gesondert vergütet.

Die Werkstattpläne mit Profillisten zur Abrechnung,
einschl.
Aufmassdokumente, sind beim AG 1-fach in Papierform
und im
Dateiformat (pdf) zur Prüfung einzureichen. Etwaige
Korrekturen
sind vom AN einzuarbeiten.

Vom AG freigegebene Pläne mit eingearbeiteten
Korrekturen sind
2-fach in Papierform sowie in Dateiform (dwg / dxf und
pdf.) zu
übergeben.
Menge: 1,000 St

#### Unbenannt 2.2 Holztragwerk BW-Nord - Bauholz liefern

**2.2.1 KVH-SI liefern, Lärche FKH C24, gehobelt, gefast, B 8cm H 22cm L bis 6m**
Konstruktionsvollholz, sichtbar, nur liefern, Holzart
Lärche,
Farbkernholz, Gebrauchsklasse 3.1 DIN 68800-1, ohne
chemischen Holzschutz, Festigkeitsklasse C 24 DIN EN
338,
Sortierklasse S 10 DIN 4074-1, Baumkante nicht
zulässig, lose
Äste und Ausfalläste nicht zulässig, vereinzelt
angeschlagene Äste
oder Astteile von Ästen bis 20 mm Durchmesser sind
zulässig,
Ästigkeit bis 2/5 und nicht über 70 mm, Rissbreite bis
3 % der
jeweiligen Querschnittsseite und nicht mehr als 6 mm,
Breite der
Harzgallen bis 5 mm, Verfärbungen und Insektenbefall
nicht
zulässig, herzgetrennt DIN 68365, mittlere Holzfeuchte
15 % (+/- 3
%), allseitig auf Fertigmaß gehobelt und gefast,
zulässige
Abweichung vom Querschnitt +/- 1 mm, für:

Längsträger und Füllholz 8/22, 8 Stk, Einzellänge bis
10m
Querträger, 8/22, 8/16 und 16/16, 5 Stk, Einzellänge
bis 4
Stützen 8/24, 21 Stk, Einzellängen bis 3m
Stützen 8/16, 25 Stk, Einzellängen bis 3m,
Attikaprofil mit konischem Zuschnitt, 2 Stk,
Einzellängen
 bis 13m,
Attikaprofil mit konischem Zuschnitt, 2 Stk,
Einzellängen
 bis 4,5m,
Schwellenprofil 12/8, Gesamtlänge ca. 34m

Querschnitten, gem. Profilzeichnungen im Plan Nr. -.120

Ausführung gem. Werkplan Nr. -.029
und
Profilschnitte gem. Detailplan Nr. -.120
sowie Statik und Baubeschreibung 2
Menge: 5,000 m3

**2.2.2 Zulage zu KVH liefern, Lärche, FKH für Sonderzuschnitt konisch**
Zulage zur Lieferung KVH der Vorposition für
Sonderzuschnitt Attikaprofil mit konischem Querschnitt

Profilbreite 18 cm, Profilhöhe 8 bis 10 cm
Zuschnitt in Längsrichtung des Profils
Menge: 25,000 m

**2.2.3 BSH liefern, Lärche FKH GL24h, Sichtqualität, B 8-12cm H 30cm L bis 12,55m**
Brettschichtholz nur liefern, Holzart Lärche,
Farbkernholz,
Nutzungsklasse 3 DIN EN 1995-1-1, Gebrauchsklasse 3.1
DIN
68800-1, ohne chemischen Holzschutz, Festigkeitsklasse
GL 24h
DIN EN 14080, Oberfläche Sichtqualität (gehobelt,
Bläue und
Rotstreifigkeit auf 10 % der Oberfläche und fest
verwachsene Äste
zulässig, Ausfalläste ab Durchmesser 20 mm werden
ersetzt),
Lamellendicke max. 35 mm, Fugenfarbe hell,
Breite 12 bis 21 cm, Höhe 10 bis 12 cm, , für
Dachkonstruktion,
Ausführung gemäß Zeichnung und Einzelbeschreibung.

Kragträger, 2 Stk, b/h 8/30cm, bis 12,55m
Querträger, 1 Stk, b/h 8/30cm, bis bis 4m
Querträger, 1 Stk, b/h 12/30cm, Einzellänge bis 4m

Ausführung nach Werkplan Nr. -.029
und
Profilschnitte in Detailplan Nr. -.120
Baubeschreibung 2
Menge: 1,000 m3

**2.2.4 Furnierschichtholz liefern, Nadelholz D 21mm**
Furnierschichtholz DIN EN 14374, Furnierlagen
längsparallel, mit
allgemeiner bauaufsichtlicher Zulassung, nur liefern,

Holzarten Fichte oder Kiefer,
geeignet für aussteifende Konstruktion als Dachscheibe
und
Wandscheibe
Nutzungsklasse 3 DIN EN 1995-1-1, Gebrauchsklasse 0
DIN 68800-1,
ohne chemischen Holzschutz, Oberfläche ungeschliffen,

Dicke mind. 21 mm, Einzellänge bis ca.4.00m, in max.
Breitengrößen

Mindest-Biegefestigkeit - flachkant, parallel zur
Faser des
Furnierschichtholzes (fm,0,flat,k) 48 N/mm2,
Anteil der Zusatzstoffe 56 kg/m³ Rohdichte 480-580
kg/m³
Brandverhalten D-s2,d0 nach DIN 14374,
die Vorlage einer Leistungserklärung als Bestandteil
des
CE-Zeichens ist erforderlich.

Abrechnung / m2
Menge: 150,000 m2

#### Unbenannt 2.3 Holztragwerk BW-N - Bauholz abbinden / einbauen

*Hinweis*
Die Hinweise zur Ausführung und Abrechnung
im Titel 1.1.3 (Holztragwerk SH - Bauholz abbinden /
einbauen)
sind zu beachten und gelten gleichermaßen auch für die
nachfolgenden Abbund-Positionen für das Bauteil
Bauwerk-Nord

**2.3.1 Abbinden/ Aufstellen KVH-SI Lärche, Längs-/ Querträger**
Abbinden und Aufstellen oder Verlegen des
Konstruktionsvollholz,
sichtbar, Holzart Lärche, Trägerlage der
Dachkonstruktion,
Flachdach, Anschlüsse zimmermannsmäßig, Ausführung
gemäß
Zeichnung und Einzelbeschreibung, alle Anschlüsse sind
verdeckt
auszuführen,

Längsträger und Füllholz 8/22, Einzellänge bis 10m, 8
St
Querträger, 8/22, 8/16 und 16/16, Einzellänge bis 4m,
5 St

Auflager auf Stützen aus KVH,
Anschluss an Randträger auf Giebelseite und an
Querträger aus
BSH 12/30
Verbindungen mit Stirnholzverbindern nach Statik,

Ausführung nach Werkplan Nr. -.029
und
Profilschnitte in Detailplan Nr. -.120
sowie Baubeschreibung 2
Menge: 95,000 m

**2.3.2 Abbinden/ Aufstellen BSH Lärche FKH, B 12cm H 30cm L bis 4m, Querträger**
Abbinden und Aufstellen oder Verlegen des
Brettschichtholzes,
Holzart Lärche, Farbkernholz, Oberfläche Sichtqualität
(gehobelt,
Bläue und Rotstreifigkeit auf 10 % der Oberfläche und
fest
verwachsene Äste zulässig, Ausfalläste ab Durchmesser
20 mm
werden ersetzt), Querträger, Anschlüsse
zimmermannsmäßig,
Ausführung gemäß Zeichnung und Einzelbeschreibung,

Querträger b/h = 12/30cm, Länge ca. 3,70m, 1 St
Querträger b/h = 10/30cm, Länge ca. 3,70m, 1 St
Anschluss an Kragträger der Längsseiten,

Verbindungen mit Hirnholzverbindern nach Statik

Ausführung nach Werkplan Nr. -.029
und
Profilschnitte in Detailplan Nr. -.120
sowie Statik und Baubeschreibung 2
Menge: 8,000 m

**2.3.3 Abbinden/ Aufstellen BSH Lärche FKH, B 8cm H 30cm L bis 12,55m, Kragträger**
Abbinden und Aufstellen oder Verlegen des
Brettschichtholzes,
Holzart Lärche, Farbkernholz, Oberfläche Sichtqualität
(gehobelt,
Bläue und Rotstreifigkeit auf 10 % der Oberfläche und
fest
verwachsene Äste zulässig, Ausfalläste ab Durchmesser
20 mm
werden ersetzt), Kragträger der Dachkonstruktion,
Anschlüsse
zimmermannsmäßig, Ausführung gemäß Zeichnung und
Einzelbeschreibung,

Kragträger BSH b/h = 8/30cm, Länge ca. 12,55m, 2 Stk.

bündig aufliegend, auf den Füllhölzern 8/22 der
Vorposition,
im Bereich Vordach auskragend
verdeckt verschraubt mit Stützen und Füllholz,
Vollgewindeschrauben nach Statik,
im Eckstoß mit Versatz an Randträger der Querseiten

Ausführung nach Werkplan Nr. -.029
und
Profilschnitte in Detailplan Nr. -.120
sowie Statik und Baubeschreibung 2
Menge: 25,000 m

**2.3.4 Abbinden Aufstellen KVH-SI Lärche, Attikaprofil**
Abbinden und Aufstellen oder Verlegen des
Konstruktionsvollholz,
sichtbar, Holzart Lärche, Attikaprofil der umlfd.
Dachkante,
Anschlüsse zimmermannsmäßig, Ausführung gemäß Zeichnung
und Einzelbeschreibung, alle Anschlüsse sind verdeckt
auszuführen,

Attikaprofil, konstruktiv, an Längs- und Querseiten,
Zuschnitt konisch, b/h = 16/10-12 cm,
Länge der Längsseiten ca. 12,90m
Länge der Querseiten ca. 4,20m

Ausführung der Eckstöße mit Gehrungsschnitt, verdeckt
verschraubt

Anschluss an Kragträger aus BSH der Vorposition,
Auflager auf Stützen aus KVH der Nachposition,
verdeckt geschraubt an Stützen und Kragträger

Ausführung nach Werkplan Nr. -.029
und
Profilschnitte in Detailplan Nr. -.120
sowie Statik und Baubeschreibung 2
Menge: 35,000 m

**2.3.5 Abbinden Aufstellen KVH-SI Lärche, Stützen**
Abbinden und Aufstellen oder Verlegen des
Konstruktionsvollholz,
sichtbar, Holzart Lärche, Stützen der
Dachkonstruktion, Flachdach,
Anschlüsse zimmermannsmäßig, Ausführung gemäß Zeichnung
und Einzelbeschreibung, alle Anschlüsse sind verdeckt
auszuführen,

Stützenquerschnitte variierend,
b/h = 8/12, 8/16 und 8/24 cm und Höhe bis 3m
Anzahl ca. 48 St

Stützen aufstehend auf STB-Bodenplatte, auf
Schwellenprofil oder
auf Stützfuß, Anschluss oben an Längsträger und
Kragträger mit
Versatz

Ausführung nach Werkplan Nr. -.029
und
Profilschnitte in Detailplan Nr. -.120
sowie Statik und Baubeschreibung 2
Menge: 145,000 m

**2.3.6 Abbinden Aufstellen KVH-SI Lärche, Schwellenprofil**
Abbinden und Aufstellen oder Verlegen des
Konstruktionsvollholz,
sichtbar, Holzart Lärche, Schwellenprofil der Stützen,
Anschlüsse
zimmermannsmäßig, Ausführung gemäß Zeichnung und
Einzelbeschreibung, alle Anschlüsse sind verdeckt
auszuführen,

Querschnitt b/h = 12/8 cm

verankert / gedübelt auf STB-Randaufkantung,

Profilschnitte in Detailplan Nr. -.120
sowie Statik und Baubeschreibung 2
Menge: 25,000 m

**2.3.7 Verlegen/ Einbau Furnierschichtholzplatte, Deckenscheibe, d=21mm**
Furnierschichtholz DIN EN 14374 der Lieferposition,
Furnierlagen längsparallel, mit allgemeiner
bauaufsichtlichen
Zulassung,
als aussteifende Konstruktion für Dachscheibe,
nach Statik einbauen / verlegen,

Nutzungsklasse 3 DIN EN 1995-1-1, Gebrauchsklasse 0 DIN
68800-1, ohne chemischen Holzschutz, Oberfläche
ungeschliffen,
Dicke mind. 21 mm, Einzellänge bis 4,30m, in max.
Breitengrößen

Ausführung als Deckenscheibe der Flachdachkonstruktion
zur
Ableitung der Horizontallasten, Einbau horizontal,
teils vertikal,
Teilfläche 2-lagig,

Befestigung auf Trägerlage aus KVH mittels
Sparrennagel nach
Statik, inkl. Zuschnitt und sämtl. Verbund- /
Befestigungsmittel

Ausführung nach Werkplan Nr. -.029
Profilschnitte in Detailplan Nr. -.120
und Statik
Menge: 90,000 m2

**2.3.8 Verlegen/ Einbau Furnierschichtholzplatte, Wandausteifung, d=21mm**
Furnierschichtholz DIN EN 14374 der Lieferposition,
Furnierlagen längsparallel, mit allgemeiner
bauaufsichtlichen
Zulassung,
als aussteifende Konstruktion für Wandausteifung nach
Statik
einbauen / verlegen,

Nutzungsklasse 3 DIN EN 1995-1-1, Gebrauchsklasse 0 DIN
68800-1, ohne chemischen Holzschutz, Oberfläche
ungeschliffen,
Dicke mind. 21 mm, Einzellänge bis 4,30m, in max.
Breitengrößen

Ausführung als Wandscheibe zur Ableitung der
Horizontallasten,
Einbau vertikal, Wandscheiben mit Einzelflächen
b/h ca. 3,85m /2,65 und 2,85m/2,65m

Befestigung an Stützen aus KVH mittels Sparrennägel
oder
geschraubt nach Statik, inkl. Zuschnitt und sämtl.
Verbund- /
Befestigungsmittel

Ausführung nach Werkplan Nr. -.029
Profilschnitte in Detailplan Nr. -.120
und Statik
Menge: 60,000 m2

**2.3.9 Zulage zu Deckenscheibe, Furnierschichtholzplatte, für DD**
Zulage zur Herstellung von Deckdurchführungen zur
Leitungsdurchführung  für Dachentwässerung und
Strangentlüftung,
Ausführung als kreisrunde Ausschnitt mit
Randverstärkung,
d = ca. 20 bis 25cm, nach Angabe Gewerk Sanitär
Menge: 3,000 St

**2.3.10 Zulage zu Wandscheibe, Furnierschichtholzplatte, für WA Elt-UV**
Zulage zur Herstellung Wandausschnitt in Wandscheibe
aus
Furnierschichtholz
Ausschnitt rechteckig, mit Randverstärkung aus KVH ca.
4/8cm
für Wandeinbau Elt-Unterverteiler

Maße des Ausschnitt nach Angabe Elektro, b/h = ca. 0,8
/ 1,8m
Menge: 1,000 St

**2.3.11 Dachkante, Bohrung Notüberlauf**
Herstellen einer Bohrung für Einbau Notüberlauf,
durch Füllholz KVH 8/22 der Dachkante,
Bohrdurchmesser ca. 100mm.
Menge: 1,000 St

**2.3.12 Bohrung Elektroinstallation**
Herstellen von Bohrungen für Elektroinstalltion
durch Profilholz KVH und Dachscheibe
Bohrdurchmesser ca. 25mm,
Bohrtiefe 2,5 bis 8 cm.

Ausführung nur nach Abruf und Angaben der
Objektüberwachung
Menge: 10,000 St

**2.3.13 Musterstück, Randbalken mit Attikaprofil, Eckstoß, Stütze**
Musterstück, als Teilstück
Randbalken mit Attikaprofil, Eckstoß und Eckstütze
mit Darstellung der Profilquerschnitte und der
Holzverbindungen

gem. Detail V-Schnitt und Teilansicht in Plan 059

Höhe / Breite / Tiefe  ca. 60/60/60cm
Menge: 1,000 St

#### Unbenannt 2.4 Holztragwerk BW-N - Verbundmittel und Kleineisenteile

**2.4.1 Stützenfuß, Stahl verzinkt, höhenjustierbar**
Stützenfuß, Stahl verzinkt, für Stütze KVH 8/16,
höhenjustierbar,
Stellzhöhe mind. 25cm liefern, einbauen

Material S235JR, feuerverzinkt

einschl. der geeigneten Verbindungsmittel und
Aufschrauben an
Stützen,
einschl. Verdübelung in Stahlbeton.

Einbau auf STB-Bodenplatte
Menge: 8,000 St

**2.4.2 Selbstschneid. Vollgewindeschrauben liefern, ab 120mm bis 6 x 200**
Lieferung von selbstschneidenden Vollgewindeschrauben
gemäß ETA (European Technical Assessment - Europäisch
technische Bewertung).
In der Kalkulation sind Dimensionen bis 6 x 200 zu
berücksichtigen.

Liefern und Einbauen nach Zulassung
Menge: 300,000 St

**2.4.3 Selbstschneid. Vollgewindeschrauben liefern, bis 8 x 260**
Lieferung von selbstschneidenden Vollgewindeschrauben
gemäß ETA (European Technical Assessment - Europäisch
technische Bewertung).
In der Kalkulation sind Dimensionen bis 8 x 260 zu
berücksichtigen.

Liefern und Einbau nach Zulassung
Menge: 50,000 St

**2.4.4 Winkelverbinder mit Rippen 88x88x65, t 2 mm**
Winkelverbinder mit Rippen 88x88x65, t = 2 mm
inkl. der vollständige Vernagelung mit Kammnägeln n.
Zulassung
Menge: 20,000 St

**2.4.5 Winkelverbinder mit Rippen 105x105x90, t 2mm**
Winkelverbinder mit Rippen 105x105x90, t = 2mm
inkl. der vollständige Vernagelung mit Kammnägeln n.
Zulassung
Menge: 10,000 St

**2.4.6 Betonanker Stahl verzinkt M10-100**
Betonanker, Stahl verzinkt, verz. M10-100 liefern und
nach
bauaufs. Zulassung einbauen, einschl. Herstellen der
Bohrung in
STB, aussaugen, Dübel verkleben
Menge: 5,000 St

**2.4.7 Betonanker Stahl verzinkt M12-100**
Betonanker, Stahl verzinkt, verz M10-100 liefern und
nach
bauaufs. Zulassung einbauen, einschl. Herstellen der
Bohrung in
STB, aussaugen, Dübel verkleben
Menge: 20,000 St

**2.4.8 Betonanker Stahl verz M12-160**
Betonanker, Stahl verzinkt, verz M12-160 liefern und
nach
bauaufs. Zulassung einbauen, einschl. Herstellen der
Bohrung in
STB, aussaugen, Dübel verkleben
Menge: 5,000 St

**2.4.9 Stirnholzverbinder**
Anschweißteil aus Flachstahl, als Stirnholzverbinder
mit
Gegenplatte,
für stirnseitigen Anschluss der Längsträger 8/22 an
Querträger aus
BSH liefern und profilbündig einbauen, einlassen,

Einzelgewicht bis 2 kg, Dicke bis 5 mm, bis 14 und 21
Bohrungen,
aus Stahl, verzinkt, aus 2 Stahlteilen, TYP ATFN 55/150

einschl. sämtl. Verbindungsmittel,
CSA Schrauben nach Zulassung und Statik
Menge: 8,000 St

#### Unbenannt 2.5 Schützen / Beräumen

**2.5.1 Schutzkonzept, Witterungsschutz erstellen**
Erstellen eines umfänglichen Schutzkonzeptes zum
Schutz bereits
eingebauter Holzkonstruktionen des AN vor Schädigungen
durch
Witterungseinflüsse

gemäß Beschreibung in Titel - 1 SH, Schutzkonzept,
Position 1.10.1

Abrechnung / St für das Erstellen des Schutzkonzeptes
Menge: 1,000 St

**2.5.2 Witterungsschutz gem. Schutzkonzept einrichten**
Witterungsschutz gem. Schutzkonzept des AN  nach
Baufortschritt
einrichten.

Abrechnung / St
anteilig nach Baufortschritt
Menge: 1,000 St

**2.5.3 Witterungsschutz gem. Schutzkonzept vorhalten, umbauen**
Witterungsschutz gem. Schutzkonzept des AN vorhalten,
nach
Baufortschritt umbauen und ergänzen.
Vorhaltezeit ca. 3 Monate

Abrechnung / St
anteilig nach Baufortschritt
Menge: 14,000 StWo

**2.5.4 Witterungsschutz gem. Schutzkonzept rückbauen**
Witterungsschutz gem. Schutzkonzept des AN nach
Baufortschritt
bzw. auf Abruf räumen.

Abrechnung / St
Beendigung
Menge: 1,000 St

#### Unbenannt 2.6 Stundenlohnarbeiten

*Hinweis*
Hinweise zu den Arbeiten zum Stundenlohnnachweis, die
nur auf
besondere Anordnung des AG auszuführen sind gemäß

Beschreibung in Titel - 1 SH, Hinweise zu
Stundenlohnarbeiten,
Untertitel 11

**2.6.1 Stundenlohnarbeiten Fachkräfte**
Stundenlohn Fachkräfte für eventuell erforderliche
Arbeiten, die
nicht im Leistungsverzeichnis erfasst sind und gegen
Nachweis
nur auf ausdrückliche Anweisung der Bauüberwachung zur
Ausführung kommen.
Menge: 5,000 Std

**2.6.2 Stundenlohnarbeiten Hilfskräfte**
Stundenlohn Hilfskräfte für eventuell erforderliche
Arbeiten, die
nicht im Leistungsverzeichnis erfasst sind und gegen
Nachweis
nur auf ausdrückliche Anweisung der Bauüberwachung zur
Ausführung kommen.
Menge: 10,000 Std

USt %: 19,00
